# Pavimento de material granular com fornecimento de material

- Propriedade do ficheiro: CYPE INGENIEROS, S.A.
- Formato: FIEBDC-3/2002
- Moeda: EUR
- Custos indirectos: 3.00 %
- IVA: 23.00 %

## M Pavimentos urbanos

### MP Pavimentos urbanos

#### MPO Granulares

**MPO020** m² Pavimento de material granular com fornecimento de material.
Pavimento pedonal, em material granular, de 10 cm de espessura, realizado com areia calcária, espalhada e nivelada com motoniveladora, sobre base firme existente, não incluída neste preço. Incluindo, refinamento manual de bordos, humedecimento, compactação e limpeza.
Inclui: Carga e transporte no local de trabalho do material. Aplicação do material. Refinamento manual de bordos. Humedecimento. Compactação.
Critério de medição de projecto: Superfície medida em projecção horizontal, segundo documentação gráfica de Projecto.
Critério de medição de obra: Medir-se-á, em projecção horizontal, a superfície realmente executada segundo especificações de Projecto.

| Código | Un | Descrição | Rendimento | Preço | Importância |
|---|---|---|---|---|---|
| mt01arp040a | m³ | Areia calcária seleccionada de britagem, cor, com granulometria de 0 a 5 mm de diâmetro. (material) | 0.120 | 24.06 | 2.89 |
| mq01mot010a | h | Motoniveladora de 141 kW. (equipamento) | 0.006 | 77.41 | 0.46 |
| mq02rot030a | h | Compactador tandem auto-propulsado, de 63 kW, de 8,75 t, largura de trabalho 168 cm. (equipamento) | 0.006 | 44.70 | 0.27 |
| mq02cia020j | h | Camião cisterna, de 8 m³ de capacidade. (equipamento) | 0.004 | 121.25 | 0.49 |
| mo041 | h | Oficial de 1ª construção de obra civil. (mão de obra) | 0.002 | 22.68 | 0.05 |
| mo087 | h | Ajudante de construção de obra civil. (mão de obra) | 0.006 | 22.13 | 0.13 |
| % | % | Custos directos complementares | 2 % | 4.29 | 0.09 |
|  |  | Custos directos |  |  | 4.38 |
