# Saneamento da cabeça da estaca (descabeçamento) de betão armado, de 35 cm de diâmetro, com saneador hidráulico e carga mecânica dos escombros para camião ou contentor

- Propriedade do ficheiro: CYPE INGENIEROS, S.A.
- Formato: FIEBDC-3/2002
- Moeda: EUR
- Custos indirectos: 3.00 %
- Despesas gerais: 13.00 %
- Lucro: 6.00 %
- IVA: 16.00 %

## C Fundações

### CP Profundas

#### CPI Estacas moldadas "in situ"

**CPI090** m Saneamento da cabeça da estaca (descabeçamento) de betão armado, de 35 cm de diâmetro, com saneador hidráulico e carga mecânica dos escombros para camião ou contentor.
Saneamento de cabeça de estaca de betão armado, de 35 cm de diâmetro, através do picagem do betão da cabeça da estaca que não reúne as características mecânicas necessárias, com saneador hidráulico. Inclusive limpeza e carga mecânica dos escombros procedentes do descabeçamento para camião ou contentor.
Inclui: Descabeçamento. Dobragem de armaduras. Limpeza e carga mecânica do entulho procedente do saneamento da cabeça para camião ou contentor.
Critério de medição de projecto: Comprimento medido segundo documentação gráfica de Projecto.
Critério de medição de obra: Medir-se-á o comprimento realmente executado segundo especificações de Projecto.

| Código | Un | Descrição | Rendimento | Preço | Importância |
|---|---|---|---|---|---|
| mq01exn060 | h | Retroescavadora sobre pneumáticos 115 CV, equipada com saneador hidráulico para estacas. (equipamento) | 0.116 | 64.82 | 7.52 |
| mq01exn010 | h | Miniretroescavadora sobre pneumáticos 52 CV. (equipamento) | 0.006 | 41.01 | 0.25 |
| mo103 | h | Operário especializado construção. (mão de obra) | 0.117 | 15.04 | 1.76 |
| % | % | Custos directos complementares | 2 % | 9.53 | 0.19 |
|  |  | Custos directos |  |  | 9.72 |
