# Saneamento de cabeça de estaca pré-fabricada de betão armado

- Propriedade do ficheiro: CYPE INGENIEROS, S.A.
- Formato: FIEBDC-3/2002
- Moeda: EUR
- Custos indirectos: 3.00 %
- IVA: 23.00 %

## C Fundações

### CP Profundas

#### CPP Estacas cravadas (pré-fabricadas)

**CPP090** m Saneamento de cabeça de estaca pré-fabricada de betão armado, de 22,5 cm de diâmetro, através da limpeza e eliminação do betão da cabeça da estaca que possa ter ficado ressentido pela pancada do bate-estacas e não reúna as características mecânicas necessárias, com saneador hidráulico, e carga dos escombros procedentes do descabeçamento para camião ou contentor.
Saneamento de cabeça de estaca pré-fabricada de betão armado, de 22,5 cm de diâmetro, através da limpeza e eliminação do betão da cabeça da estaca que possa ter ficado ressentido pela pancada do bate-estacas e não reúna as características mecânicas necessárias, com saneador hidráulico, e carga dos escombros procedentes do descabeçamento para camião ou contentor.
Inclui: Descabeçamento. Dobragem de armaduras. Limpeza e carga do entulho procedente do saneamento da cabeça para camião ou contentor.
Critério de medição de projecto: Comprimento medido segundo documentação gráfica de Projecto, considerando uma altura de um metro em cada uma das estacas.
Critério de medição de obra: Medir-se-á o comprimento realmente executado segundo especificações de Projecto.

| Código | Un | Descrição | Rendimento | Preço | Importância |
|---|---|---|---|---|---|
| mq01exn060 | h | Retroescavadora sobre pneus, de 85 kW, equipada com saneador hidráulico para estacas. (equipamento) | 0.090 | 65.00 | 5.85 |
| mq01exn010i | h | Miniretroescavadora sobre pneus, de 37,5 kW. (equipamento) | 0.006 | 45.70 | 0.27 |
| mo112 | h | Operário especializado construção. (mão de obra) | 0.090 | 18.27 | 1.64 |
| % | % | Custos directos complementares | 2 % | 7.76 | 0.16 |
|  |  | Custos directos |  |  | 7.92 |
