# Levantamento com recuperação de material de caixilharia envidraçada de qualquer tipo situada em fachada

- Propriedade do ficheiro: CYPE INGENIEROS, S.A.
- Formato: FIEBDC-3/2002
- Moeda: EUR
- Custos indirectos: 3.00 %
- IVA: 23.00 %

## D Demolições

### DF Fachadas

#### DFC Caixilharias exteriores

**DFC010** Ud Levantamento com recuperação de material de caixilharia envidraçada de qualquer tipo situada em fachada, de menos de 3 m² de superfície, com meios manuais, classificação, etiquetagem, armazenamento durante as obras, reposição posterior e carga manual do material desmontado para camião ou contentor.
Levantamento de caixilharia envidraçada de qualquer tipo situada em fachada, de menos de 3 m² de superfície, com meios manuais e recuperação, armazenamento e montagem do material no mesmo local, sem deteriorar os elementos construtivos aos quais está fixa. Incluindo p/p de desmontagem de aros, folhas envidraçadas e acessórios; classificação, etiquetagem, armazenamento durante as obras, limpeza, remoção e carga manual do material desmontado e dos restos da obra produzidos durante os trabalhos, para camião ou contentor.
Inclui: Desmontagem dos elementos. Armazenamento dos materiais a reutilizar. Reposição da caixilharia. Remoção e acumulação de entulho. Limpeza dos restos da obra.
Critério de medição de projecto: Número de unidades previstas, segundo documentação gráfica de Projecto.
Critério de medição de obra: Será medido o número de unidades realmente desmontadas segundo especificações de Projecto.

| Código | Un | Descrição | Rendimento | Preço | Importância |
|---|---|---|---|---|---|
| mt15sja100 | Ud | Cartucho de pasta de silicone neutro. (material) | 0.200 | 3.13 | 0.63 |
| mo017 | h | Oficial de 1ª serralheiro. (mão de obra) | 0.480 | 17.12 | 8.22 |
| mo057 | h | Ajudante de serralheiro. (mão de obra) | 0.240 | 16.51 | 3.96 |
| mo111 | h | Operário não qualificado construção. (mão de obra) | 0.240 | 15.82 | 3.80 |
| % | % | Custos directos complementares | 2 % | 16.61 | 0.33 |
|  |  | Custos directos |  |  | 16.94 |
