# Janela de cobertura, com abertura giratória de accionamento manual através de barra de manobra, de 55x70 cm, em telhado ondulado de telha, fibrocimento ou materiais similares

- Propriedade do ficheiro: CYPE INGENIEROS, S.A.
- Formato: FIEBDC-3/2002
- Moeda: EUR
- Custos indirectos: 3.00 %
- IVA: 23.00 %

## F Fachadas

### FC Caixilharia exterior

#### FCN Janelas para telhados

**FCN010** Ud Janela de cobertura, com abertura giratória de accionamento manual através de barra de manobra, de 55x70 cm, em telhado ondulado de telha, fibrocimento ou materiais similares.
Fornecimento e montagem de janela de cobertura, com abertura giratória de accionamento manual através de barra de manobra, de 55x70 cm, executada em madeira de pinho nórdico, acabamento envernizado, com envidraçado de baixa emissividade (vidro interior de 4 mm de baixa emissividade, caixa de ar preenchida com gás árgon de 16 mm e vidro exterior de 4 mm), em telhado ondulado de telha, fibrocimento ou materiais similares, com pendentes de 15° a 90°, com aro de estanquidade de alumínio. Totalmente montada e testada.
Inclui: Marcação. Disposição, aprumo e nivelamento do aro. Aparafusamento dos elementos de fixação do aro. Vedação de juntas perimetrais. Colocação de guarnições. Colocação de acessórios.
Critério de medição de projecto: Número de unidades previstas, segundo documentação gráfica de Projecto.
Critério de medição de obra: Medir-se-á o número de unidades realmente executadas segundo especificações de Projecto.

| Código | Un | Descrição | Rendimento | Preço | Importância |
|---|---|---|---|---|---|
| mt22vtg010aaa | Ud | Janela de cobertura, com abertura giratória de accionamento manual através de barra de manobra, de 55x70 cm, executada em madeira de pinho nórdico, acabamento envernizado, com envidraçado de baixa emissividade (vidro interior de 4 mm de baixa emissividade, caixa de ar preenchida com gás árgon de 16 mm e vidro exterior de 4 mm). (material) | 1.000 | 224.28 | 224.28 |
| mt22vtw010aaa | Ud | Aro de estanquidade de alumínio para janela de cobertura, de 55x70 cm, cor cinzento, para telhado ondulado de telha, fibrocimento ou materiais similares com pendente superior a 15°. (material) | 1.000 | 68.14 | 68.14 |
| op00cla010 |  | Pregadora. | 1.000 | 0.00 | 0.00 |
| op00cep010 |  | Plainas. | 1.000 | 0.00 | 0.00 |
| op00ato010 |  | Aparafusadora. | 1.000 | 0.00 | 0.00 |
| mo010 | h | Oficial de 1ª montador. (mão de obra) | 0.909 | 17.41 | 15.83 |
| mo078 | h | Ajudante de montador. (mão de obra) | 0.454 | 16.45 | 7.47 |
| % | % | Custos directos complementares | 2 % | 315.72 | 6.31 |
|  |  | Custos directos |  |  | 322.03 |
