# Conduta oval de parede simples helicoidal de aço galvanizado, "ALDER", de 425x130 mm e 0,6 mm de espessura

- Propriedade do ficheiro: CYPE INGENIEROS, S.A.
- Formato: FIEBDC-3/2002
- Moeda: EUR
- Custos indirectos: 3.00 %
- IVA: 23.00 %

## I Instalações

### IC Aquecimento, climatização e A.Q.S.

#### ICR Sistemas de condução de ar

**ICR018** m Conduta oval de parede simples helicoidal de aço galvanizado, "ALDER", de 425x130 mm e 0,6 mm de espessura.
Fornecimento e instalação de conduta oval de parede simples helicoidal de aço galvanizado, "ALDER", de 425x130 mm e 0,6 mm de espessura, fornecida em tramos de 3 m, para instalações de ventilação e climatização. Inclusive acessórios de montagem e elementos de fixação. Totalmente montada, ligada e testada.
Inclui: Marcação do traçado das condutas. Marcação e posterior ancoragem dos suportes das condutas. Montagem e fixação de condutas.
Critério de medição de projecto: Comprimento projectado, segundo documentação gráfica de Projecto, medido entre os eixos dos elementos ou dos pontos a ligar, descontando as peças especiais.
Critério de medição de obra: Medir-se-á o comprimento realmente executado segundo especificações de Projecto.

| Código | Un | Descrição | Rendimento | Preço | Importância |
|---|---|---|---|---|---|
| mt42coa100Da | m | Conduta oval de parede simples helicoidal de aço galvanizado, "ALDER", de 425x130 mm e 0,6 mm de espessura, fornecida em tramos de 3 m, para instalações de ventilação e climatização. (material) | 1.050 | 44.08 | 46.28 |
| mt42coa190D | Ud | Repercussão, por m, de material auxiliar para fixação de condutas ovais de ar de 425x130 mm em instalações de ventilação e climatização. (material) | 1.000 | 6.61 | 6.61 |
| mo012 | h | Oficial de 1ª montador de condutas de chapa metálica. (mão de obra) | 0.050 | 17.41 | 0.87 |
| mo082 | h | Ajudante de montador de condutas de chapa metálica. (mão de obra) | 0.050 | 16.45 | 0.82 |
| % | % | Custos directos complementares | 2 % | 54.58 | 1.09 |
|  |  | Custos directos |  |  | 55.67 |
