# Tomada de terra independente de profundidade, método "dardo", com um eléctrodo de aço cobreado de 2 m de comprimento

- Propriedade do ficheiro: CYPE INGENIEROS, S.A.
- Formato: FIEBDC-3/2002
- Moeda: EUR
- Custos indirectos: 3.00 %
- Despesas gerais: 13.00 %
- Lucro: 6.00 %
- IVA: 16.00 %

## I Instalações

### IE Eléctricas

#### IEP Sistemas de terra

**IEP020** Ud Tomada de terra independente de profundidade, método "dardo", com um eléctrodo de aço cobreado de 2 m de comprimento.
Inclui: Marcação. Escavação. Cravação do eléctrodo. Colocação da caixa de visita. Ligação do eléctrodo com a linha de ligação. Enchimento da zona escavada. Ligação à rede de terra. Realização de ensaios.

| Código | Un | Descrição | Rendimento | Preço | Importância |
|---|---|---|---|---|---|
| mt35tte010b | Ud | Eléctrodo para rede de terra cobreado com 300 µm, fabricado em aço, de 15 mm de diâmetro e 2 m de comprimento. (material) | 1.000 | 18.00 | 18.00 |
| mt35ttc010a | m | Condutor de cobre nu, de 25 mm². (material) | 0.250 | 1.30 | 0.33 |
| mt35tta040 | Ud | Conector tipo grampo para ligação de "dardo". (material) | 1.000 | 1.00 | 1.00 |
| mt35tta010 | Ud | Caixa de polipropileno para tomada de terra, de 300x300 mm, com tampa amovível. (material) | 1.000 | 74.00 | 74.00 |
| mt35tta030 | Ud | Ponte para comprovação de ligação à terra de la instalação eléctrica. (material) | 1.000 | 46.00 | 46.00 |
| mt01art020a | m³ | Terra da própria escavação. (material) | 0.018 | 0.60 | 0.01 |
| mt35tta060 | Ud | Saco de 5 kg de sais minerais para a melhoria da condutividade de ligações à terra. (material) | 0.333 | 3.50 | 1.17 |
| mt35www020 | Ud | Material auxiliar para instalações de tomada de terra. (material) | 1.000 | 1.15 | 1.15 |
| mq01ret020b | h | Retroescavadora sobre pneumáticos 75 CV. (equipamento) | 0.003 | 35.42 | 0.11 |
| mo001 | h | Oficial de 1ª electricista. (mão de obra) | 0.251 | 16.61 | 4.17 |
| mo093 | h | Ajudante de electricista. (mão de obra) | 0.251 | 15.60 | 3.92 |
| mo104 | h | Operário não qualificado construção. (mão de obra) | 0.001 | 14.63 | 0.01 |
| % | % | Custos directos complementares | 2 % | 149.87 | 3.00 |
|  |  | Custos directos |  |  | 152.87 |
