# Luminária de superfície "LLEDÓ"

- Propriedade do ficheiro: CYPE INGENIEROS, S.A.
- Formato: FIEBDC-3/2002
- Moeda: EUR
- Custos indirectos: 3.00 %
- IVA: 23.00 %

## I Instalações

### II Iluminação

#### III Instalação interior

**III145** Ud Luminária de superfície "LLEDÓ".
Luminária linear de tecto, não regulável, com corpo de alumínio extrudido de cor branca, série Line 50 S, referência 2963120830000BM "LLEDÓ", de 25 W, alimentação a 220/240 V e 50-60 Hz, de 50x1950x75 mm, com lâmpada LED LED830, temperatura de cor 3000 K, difusor de policarbonato opalino cor gelo, índice de reprodução cromática maior de 80, fluxo luminoso 1950 lúmens, grau de protecção IP20, com kit de início e final de linha para luminária linear, referência 296300000000BKV2 e elementos de fixação para instalação de luminária de superfície, referência 2933000000000. Instalação em superfície.
Inclui: Marcação. Montagem, ligação e verificação do seu correcto funcionamento.
Critério de medição de projecto: Número de unidades previstas, segundo documentação gráfica de Projecto.
Critério de medição de obra: Medir-se-á o número de unidades realmente executadas segundo especificações de Projecto.

| Código | Un | Descrição | Rendimento | Preço | Importância |
|---|---|---|---|---|---|
| mt34lle130bk | Ud | Luminária linear de tecto, não regulável, com corpo de alumínio extrudido de cor branca, série Line 50 S, referência 2963120830000BM "LLEDÓ", de 25 W, alimentação a 220/240 V e 50-60 Hz, de 50x1950x75 mm, com lâmpada LED LED830, temperatura de cor 3000 K, difusor de policarbonato opalino cor gelo, índice de reprodução cromática maior de 80, fluxo luminoso 1950 lúmens, grau de protecção IP20. (material) | 1.000 | 197.14 | 197.14 |
| mt34lle131b | Ud | Kit de início e final de linha para luminária linear, referência 296300000000BKV2 "LLEDÓ", com dispositivos de ligação. (material) | 1.000 | 29.96 | 29.96 |
| mt34lle134a | Ud | Elementos de fixação para instalação de luminária de superfície, referência 2933000000000 "LLEDÓ". (material) | 1.000 | 5.02 | 5.02 |
| mo003 | h | Oficial de 1ª electricista. (mão de obra) | 0.300 | 19.73 | 5.92 |
| mo102 | h | Ajudante de electricista. (mão de obra) | 0.300 | 18.70 | 5.61 |
| % | % | Custos directos complementares | 2 % | 243.65 | 4.87 |
|  |  | Custos directos |  |  | 248.52 |
