# Peça para calha electrificada trifásica "LLEDÓ"

- Propriedade do ficheiro: CYPE INGENIEROS, S.A.
- Formato: FIEBDC-3/2002
- Moeda: EUR
- Custos indirectos: 3.00 %
- IVA: 23.00 %

## I Instalações

### II Iluminação

#### III Instalação interior

**III206** Ud Peça para calha electrificada trifásica "LLEDÓ".
Tomada de corrente com tomada de terra à direita, de cor preto, para calha electrificada trifásica universal, modelo VINXTS112 "LLEDÓ".
Inclui: Marcação. Montagem, ligação e verificação do seu correcto funcionamento.
Critério de medição de projecto: Número de unidades previstas, segundo documentação gráfica de Projecto.
Critério de medição de obra: Medir-se-á o número de unidades realmente executadas segundo especificações de Projecto.

| Código | Un | Descrição | Rendimento | Preço | Importância |
|---|---|---|---|---|---|
| mt34ctl020a | Ud | Tomada de corrente com tomada de terra à direita, de cor preto, para calha electrificada trifásica universal, modelo VINXTS112 "LLEDÓ". (material) | 1.000 | 9.19 | 9.19 |
| mo003 | h | Oficial de 1ª electricista. (mão de obra) | 0.150 | 19.73 | 2.96 |
| mo102 | h | Ajudante de electricista. (mão de obra) | 0.150 | 18.70 | 2.81 |
| % | % | Custos directos complementares | 2 % | 14.96 | 0.30 |
|  |  | Custos directos |  |  | 15.26 |
