# Conduta semi-rígida de chapa de aço electrozincada, de 125 mm de diâmetro, para instalação de ventilação

- Propriedade do ficheiro: CYPE INGENIEROS, S.A.
- Formato: FIEBDC-3/2002
- Moeda: EUR
- Custos indirectos: 3.00 %
- Despesas gerais: 13.00 %
- Lucro: 6.00 %
- IVA: 16.00 %

## I Instalações

### IS Drenagens e ventilação

#### ISV Condutas de admissão e extracção para ventilação

**ISV200** m Conduta semi-rígida de chapa de aço electrozincada, de 125 mm de diâmetro, para instalação de ventilação.
Inclui: Marcação do traçado da conduta. Colocação de tubos, acessórios e peças especiais. Colocação e fixação de tubos, acessórios e peças especiais. Realização de ensaios.

| Código | Un | Descrição | Rendimento | Preço | Importância |
|---|---|---|---|---|---|
| mt20csg420a | Ud | Material auxiliar para montagem e fixação das condutas semi-rígidas de chapa de aço electrozincada, de 125 mm de diâmetro. (material) | 1.000 | 0.57 | 0.57 |
| mt20csg020ac | m | Tubo semi-rígido de chapa de aço electrozincada engatilhada em espiral, de 125 mm de diâmetro, acabamento em cor branca, temperatura de trabalho de 250°C e picos de temperatura até 350°C, classe A1 segundo NP EN 13501-1, com o preço incrementado em 10% relativamente a acessórios e peças especiais. (material) | 1.000 | 12.50 | 12.50 |
| op00ato010 |  | Aparafusadora. | 1.000 | 0.00 | 0.00 |
| op00mar010 |  | Martelo. | 1.000 | 0.00 | 0.00 |
| op00tal010 |  | Berbequim. | 1.000 | 0.00 | 0.00 |
| mo009 | h | Oficial de 1ª montador. (mão de obra) | 0.119 | 16.61 | 1.98 |
| mo075 | h | Ajudante de montador. (mão de obra) | 0.060 | 15.62 | 0.94 |
| % | % | Custos directos complementares | 2 % | 15.99 | 0.32 |
|  |  | Custos directos |  |  | 16.31 |
