# Dispositivo de controlo centralizado constituído por quadro de comando, modelo REHIA Control 4-6 "ALDER", para controlo de 4 a 6 torre de ventilação

- Propriedade do ficheiro: CYPE INGENIEROS, S.A.
- Formato: FIEBDC-3/2002
- Moeda: EUR
- Custos indirectos: 3.00 %
- IVA: 23.00 %

## I Instalações

### IV Ventilação

#### IVH Ventilação híbrida para habitações

**IVH040** Ud Dispositivo de controlo centralizado constituído por quadro de comando, modelo REHIA Control 4-6 "ALDER", para controlo de 4 a 6 torre de ventilação.
Fornecimento e instalação de dispositivo de controlo centralizado constituído por quadro de comando, modelo REHIA Control 4-6 "ALDER" composto por caixa de superfície estanque IP 65 com porta e chave, dois disjuntores, duas fontes de alimentação de 230 Vca com saída de 12 Vcc e 4,5 A cada uma, dois módulos de gestão, dois relés e sonda de temperatura, para controlo de 4 a 6 torre de ventilação. Incluindo tubos de protecção, colocação de cabos no seu interior e quantos acessórios sejam necessários para a sua correcta instalação. Totalmente montado, ligado e testado.
Inclui: Marcação da canalização eléctrica e elementos que compõem a instalação. Estendimento e fixação do tubo protector dos cabos. Colocação de cabos. Montagem e ligação do dispositivo de controlo.
Critério de medição de projecto: Número de unidades previstas, segundo documentação gráfica de Projecto.
Critério de medição de obra: Medir-se-á o número de unidades realmente executadas segundo especificações de Projecto.

| Código | Un | Descrição | Rendimento | Preço | Importância |
|---|---|---|---|---|---|
| mt20sva025h | Ud | Quadro de comando, modelo REHIA Control 4-6 "ALDER" composto por caixa de superfície estanque IP 65 com porta e chave, dois disjuntores, duas fontes de alimentação de 230 Vca com saída de 12 Vcc e 4,5 A cada uma, dois módulos de gestão, dois relés e sonda de temperatura, para controlo de 4 a 6 torre de ventilação. (material) | 1.000 | 1700.00 | 1700.00 |
| mt35aia090aa | m | Tubo rígido de PVC, roscável, dobrável a quente, de cor preto, de 16 mm de diâmetro nominal, para canalização fixa em superfície. Resistência à compressão 1250 N, resistência ao impacto 2 joules, temperatura de trabalho -5°C até 60°C, com grau de protecção IP 547 segundo NP EN 60529, propriedades eléctricas: isolante, não propagador da chama. Segundo NP EN 61386-1, NP EN 61386-22 e EN 60423. Inclusive p/p de abraçadeiras, elementos de fixação e acessórios (curvas, uniões, tês, cotovelos e curvas flexíveis). (material) | 65.000 | 0.85 | 55.25 |
| mt35cep010aa | m | Cabo unipolar H07V-U, não propagador da chama, com condutor unifilar de cobre classe 1 de 1,5 mm² de secção, com isolamento de PVC, sendo a sua tensão atribuída de 450/750 V. Segundo NP 2356-3. (material) | 195.000 | 0.07 | 13.65 |
| mt35www010 | Ud | Material auxiliar para instalações eléctricas. (material) | 1.000 | 1.48 | 1.48 |
| mo002 | h | Oficial de 1ª electricista. (mão de obra) | 4.887 | 17.41 | 85.08 |
| mo100 | h | Ajudante de electricista. (mão de obra) | 4.887 | 16.42 | 80.24 |
| % | % | Custos directos complementares | 2 % | 1935.70 | 38.71 |
|  |  | Custos directos |  |  | 1974.41 |
