# Grelha de alumínio anodizado, com lâminas horizontais fixas, saída de ar com inclinação, modelo BIM 320 "ALDER", cor natural, para ventilação mecânica

- Propriedade do ficheiro: CYPE INGENIEROS, S.A.
- Formato: FIEBDC-3/2002
- Moeda: EUR
- Custos indirectos: 3.00 %
- IVA: 23.00 %

## I Instalações

### IV Ventilação

#### IVM Ventilação mecânica para habitações

**IVM023** Ud Grelha de alumínio anodizado, com lâminas horizontais fixas, saída de ar com inclinação, modelo BIM 320 "ALDER", cor natural, para ventilação mecânica.
Fornecimento e montagem de grelha de alumínio anodizado, com lâminas horizontais fixas de alumínio extrudido, saída de ar com inclinação, modelo BIM 320 "ALDER", cor natural, para conduta de admissão ou extracção, de 125 mm de diâmetro, para ventilação mecânica. Inclusive acessórios de fixação e ligação. Totalmente montada.
Inclui: Marcação. Colocação e fixação através de elementos de ancoragem.
Critério de medição de projecto: Número de unidades previstas, segundo documentação gráfica de Projecto.
Critério de medição de obra: Medir-se-á o número de unidades realmente executadas segundo especificações de Projecto.

| Código | Un | Descrição | Rendimento | Preço | Importância |
|---|---|---|---|---|---|
| mt20sva152c | Ud | Grelha de alumínio anodizado, com lâminas horizontais fixas de alumínio extrudido, saída de ar com inclinação, modelo BIM 320 "ALDER", cor natural, para conduta de admissão ou extracção, de 125 mm de diâmetro. (material) | 1.000 | 61.43 | 61.43 |
| mo010 | h | Oficial de 1ª montador. (mão de obra) | 0.150 | 17.41 | 2.61 |
| mo078 | h | Ajudante de montador. (mão de obra) | 0.150 | 16.45 | 2.47 |
| % | % | Custos directos complementares | 2 % | 66.51 | 1.33 |
|  |  | Custos directos |  |  | 67.84 |
