# Grelha circular de alumínio anodizado

- Propriedade do ficheiro: CYPE INGENIEROS, S.A.
- Formato: FIEBDC-3/2002
- Moeda: EUR
- Custos indirectos: 3.00 %
- IVA: 23.00 %

## I Instalações

### IV Ventilação

#### IVM Ventilação mecânica para habitações

**IVM024** Ud Grelha circular de alumínio anodizado, com lâminas horizontais fixas, saída de ar com inclinação de 15°, modelo AR 637 "ALDER", para conduta de admissão ou extracção, de 125 mm de diâmetro, para ventilação mecânica.
Fornecimento e montagem de grelha circular de alumínio anodizado, com lâminas horizontais fixas, saída de ar com inclinação de 15°, modelo AR 637 "ALDER", cor natural, contra a chuva, com rede de protecção contra a entrada de folhas e pássaros, para conduta de admissão ou extracção, de 125 mm de diâmetro, para ventilação mecânica. Inclusive acessórios de fixação e ligação. Totalmente montada.
Inclui: Marcação. Colocação e fixação através de elementos de ancoragem.
Critério de medição de projecto: Número de unidades previstas, segundo documentação gráfica de Projecto.
Critério de medição de obra: Medir-se-á o número de unidades realmente executadas segundo especificações de Projecto.

| Código | Un | Descrição | Rendimento | Preço | Importância |
|---|---|---|---|---|---|
| mt20sva190k | Ud | Grelha circular de alumínio anodizado, com lâminas horizontais fixas, saída de ar com inclinação de 15°, modelo AR 637 "ALDER", cor natural, contra a chuva, com rede de protecção contra a entrada de folhas e pássaros, para conduta de admissão ou extracção, de 125 mm de diâmetro. (material) | 1.000 | 94.19 | 94.19 |
| mo010 | h | Oficial de 1ª montador. (mão de obra) | 0.251 | 17.41 | 4.37 |
| mo078 | h | Ajudante de montador. (mão de obra) | 0.251 | 16.45 | 4.13 |
| % | % | Custos directos complementares | 2 % | 102.69 | 2.05 |
|  |  | Custos directos |  |  | 104.74 |
