# Barreira anticapilaridade em muro de alvenaria formada por camada de betume modificado com elastómero SBS, LBM(SBS)-40-PR, acabada com filme plástico termofusível em ambas as faces sobre primário

- Propriedade do ficheiro: CYPE INGENIEROS, S.A.
- Formato: FIEBDC-3/2002
- Moeda: EUR
- Custos indirectos: 3.00 %
- IVA: 23.00 %

## N Isolamentos e impermeabilizações

### NI Impermeabilizações

#### NIF Fachadas

**NIF010** m² Barreira anticapilaridade em muro de alvenaria formada por camada de betume modificado com elastómero SBS, LBM(SBS)-40-PR, acabada com filme plástico termofusível em ambas as faces sobre primário.
Formação de barreira anticapilaridade em arranque de muros de alvenaria para corte de humidades por capilaridade, constituída por: CAMADA DE REGULARIZAÇÃO: de argamassa de cimento, confeccionada em obra, dosificação 1:6, de 2 cm de espessura, cobrindo a largura do muro e com acabamento afagado; IMPERMEABILIZAÇÃO: camada de betume modificado com elastómero SBS, LBM(SBS)-40-PR, massa nominal 4 kg/m², com armadura de filme de poliéster de 70 g/m², acabada com filme plástico termofusível em ambas as faces sobre primário; CAMADA DE PROTECÇÃO: de argamassa de cimento, confeccionada em obra, dosificação 1:6, de 2 cm de espessura, cobrindo a largura da lâmina asfáltica e com acabamento afagado.
Inclui: Derramamento, espalhamento e nivelamento com réguas da camada de argamassa de regularização. Camada de primário asfáltico. Colocação da impermeabilização. Derramamento, espalhamento e nivelamento da camada de argamassa de protecção.
Critério de medição de projecto: Superfície medida segundo documentação gráfica de Projecto.
Critério de medição de obra: Medir-se-á a superfície realmente executada segundo especificações de Projecto, incluindo as entregas e sem incluir as sobreposições.

| Código | Un | Descrição | Rendimento | Preço | Importância |
|---|---|---|---|---|---|
| mt08aaa010a | m³ | Água. (material) | 0.008 | 1.50 | 0.01 |
| mt01arg005a | t | Areia de pedreira, para argamassa preparada em obra. (material) | 0.065 | 18.00 | 1.17 |
| mt08cem011a | kg | Cimento Portland CEM II/B-L 32,5 R, cor cinzento, em sacos, segundo NP EN 197-1. (material) | 10.000 | 0.10 | 1.00 |
| mt14pap100b | kg | Emulsão asfáltica não iônica. (material) | 0.300 | 2.33 | 0.70 |
| mt14lba120c | m² | Camada de betume modificado com elastómero SBS, LBM(SBS)-40-PR, de 3,5 mm de espessura, massa nominal 4 kg/m², com armadura de filme de poliéster de 70 g/m², de superfície não protegida acabada com filme plástico termofusível em ambas as faces. Segundo EN 13707. (material) | 1.100 | 10.81 | 11.89 |
| mq06hor010 | h | Betoneira. (equipamento) | 0.028 | 1.68 | 0.05 |
| op00sop010 |  | Maçarico para soldadura de lâminas asfálticas. | 1.000 | 0.00 | 0.00 |
| mo029 | h | Oficial de 1ª aplicador de lâminas impermeabilizantes. (mão de obra) | 0.252 | 16.85 | 4.25 |
| mo067 | h | Ajudante de aplicador de lâminas impermeabilizantes. (mão de obra) | 0.252 | 16.45 | 4.15 |
| mo113 | h | Operário não qualificado construção. (mão de obra) | 0.323 | 15.82 | 5.11 |
| % | % | Custos directos complementares | 2 % | 28.33 | 0.57 |
|  |  | Custos directos |  |  | 28.90 |
