# Impermeabilização de coberturas

- Propriedade do ficheiro: CYPE INGENIEROS, S.A.
- Formato: FIEBDC-3/2002
- Moeda: EUR
- Custos indirectos: 3.00 %
- IVA: 23.00 %

## N Isolamentos e impermeabilizações

### NI Impermeabilizações

#### NIG Coberturas, galerias e varandas

**NIG224** m² Impermeabilização de coberturas, realizada através do sistema para revestir MasterSeal 640 "BASF Construction Chemical", com DITE - 05/0197, formada por: membrana elástica impermeabilizante à base de poliuretano, MasterSeal M 640 "BASF Construction Chemical", aplicada através de broxa, rolo ou pistola; prévia aplicação de primário com MasterSeal P 640 "BASF Construction Chemical", aplicado com broxa, rolo ou pistola, sobre superfície suporte cimentícia (não incluída neste preço).
Formação de impermeabilização de coberturas, realizada através do sistema para revestir MasterSeal 640 "BASF Construction Chemical", com DITE - 05/0197, formada por: membrana elástica impermeabilizante à base de poliuretano, MasterSeal M 640 "BASF Construction Chemical", cor vermelho, aplicada através de broxa, rolo ou pistola. Incluindo p/p de limpeza e preparação da superfície suporte cimentícia, aplicação de primário à base de poliuretano, MasterSeal P 640 "BASF Construction Chemical", com broxa, rolo ou pistola; e resolução de pontos singulares.
Inclui: Limpeza e preparação da superfície suporte. Aplicação de primário. Formação da membrana. Tratamento dos pontos singulares.
Critério de medição de projecto: Superfície medida em projecção horizontal, segundo documentação gráfica de Projecto, desde as faces interiores dos parapeitos ou muretes perimetrais que a limitam.
Critério de medição de obra: Medir-se-á, em projecção horizontal, a superfície realmente executada segundo especificações de Projecto, desde as faces interiores dos parapeitos ou muretes perimetrais que a limitam.

| Código | Un | Descrição | Rendimento | Preço | Importância |
|---|---|---|---|---|---|
| mt15bas300a | kg | Primário à base de poliuretano, MasterSeal P 640 "BASF Construction Chemical". (material) | 0.250 | 14.53 | 3.63 |
| mt15bas310c | kg | Membrana elástica impermeabilizante à base de poliuretano, MasterSeal M 640 "BASF Construction Chemical", cor vermelho. (material) | 1.500 | 7.53 | 11.30 |
| mo031 | h | Oficial de 1ª aplicador de produtos impermeabilizantes. (mão de obra) | 0.202 | 16.85 | 3.40 |
| mo068 | h | Ajudante de aplicador de produtos impermeabilizantes. (mão de obra) | 0.202 | 16.45 | 3.32 |
| % | % | Custos directos complementares | 2 % | 21.65 | 0.43 |
|  |  | Custos directos |  |  | 22.08 |
