# Alçapão, Alutramp "PLACO", de 400x400 mm, para estrutura autoportante de placas de gesso laminado

- Propriedade do ficheiro: CYPE INGENIEROS, S.A.
- Formato: FIEBDC-3/2002
- Moeda: EUR
- Custos indirectos: 3.00 %
- IVA: 23.00 %

## P Divisões

### PS Estruturas autoportantes

#### PSY Placas de gesso laminado

**PSY090** Ud Alçapão, Alutramp "PLACO", de 400x400 mm, para estrutura autoportante de placas de gesso laminado.
Fornecimento e montagem de alçapão, Alutramp "PLACO", de 400x400 mm, formado por aro de alumínio e porta de placa de gesso laminado com baixa absorção superficial de água, Placomarine PPM 13, para estrutura autoportante de placas de gesso laminado. Incluindo acessórios de montagem. Totalmente terminado e preparado para aplicar primário e revestir.
Inclui: Marcação e corte da placa de gesso laminado. Colocação do aro. Colocação e aparafusamento da porta.
Critério de medição de projecto: Número de unidades previstas, segundo documentação gráfica de Projecto.
Critério de medição de obra: Medir-se-á o número de unidades realmente colocadas segundo especificações de Projecto.

| Código | Un | Descrição | Rendimento | Preço | Importância |
|---|---|---|---|---|---|
| mt12plk070a | Ud | Alçapão, Alutramp "PLACO", de 400x400 mm, formado por aro de alumínio e porta de placa de gesso laminado com baixa absorção superficial de água, Placomarine PPM 13. (material) | 1.000 | 33.85 | 33.85 |
| op00fre010 |  | Fresadora. | 0.100 | 0.00 | 0.00 |
| op00ato010 |  | Aparafusadora. | 0.050 | 0.00 | 0.00 |
| mo014 | h | Oficial de 1ª montador de tectos falsos. (mão de obra) | 0.142 | 17.41 | 2.47 |
| mo080 | h | Ajudante de montador de tectos falsos. (mão de obra) | 0.142 | 16.45 | 2.34 |
| % | % | Custos directos complementares | 2 % | 38.66 | 0.77 |
|  |  | Custos directos |  |  | 39.43 |
