# Argamassa ignífuga projectada, reacção ao fogo classe A1

- Propriedade do ficheiro: CYPE INGENIEROS, S.A.
- Formato: FIEBDC-3/2002
- Moeda: EUR
- Custos indirectos: 3.00 %
- Despesas gerais: 13.00 %
- Lucro: 6.00 %
- IVA: 16.00 %

## R Revestimentos

### RR Protecção contra incêndios

#### RRR Tratamentos retardantes

**RRR010** m² Argamassa ignífuga projectada, reacção ao fogo classe A1.
Preparação e protecção de elementos metálicos para uma resistência ao fogo EI 120, através da projecção pneumática de argamassa ignífuga, reacção ao fogo classe A1, composta de cimento em combinação com fonólito ou vermiculite formando um recobrimento incombustível.
Inclui: Todas. Limpeza e preparação da superfície do perfil metálico. Aplicação mecânica da argamassa, até formar a espessura determinada no cálculo.
Critério de medição de projecto: Superfície resultante do desenvolvimento dos perfis metálicos que compõem a estrutura, segundo documentação gráfica de Projecto.
Critério de medição de obra: Medir-se-á a superfície realmente executada segundo especificações de Projecto, resultante do desenvolvimento dos perfis metálicos que compõem a estrutura.

| Código | Un | Descrição | Rendimento | Preço | Importância |
|---|---|---|---|---|---|
| mt41mig010c | m² | Argamassa ignífuga projectada, reacção ao fogo classe A1, segundo EN 13501-1, composta de cimento em combinação com fonólito ou vermiculite. (material) | 1.000 | 11.33 | 11.33 |
| mo028 | h | Oficial de 1ª aplicador de produtos isolantes. (mão de obra) | 0.603 | 16.08 | 9.70 |
| mo063 | h | Ajudante de aplicador de produtos isolantes. (mão de obra) | 0.603 | 15.62 | 9.42 |
| % | % | Custos directos complementares | 2 % | 30.45 | 0.61 |
|  |  | Custos directos |  |  | 31.06 |
