# Marcação e sinalização de pistas desportivas indoor, com tinta de poliuretano

- Propriedade do ficheiro: CYPE INGENIEROS, S.A.
- Formato: FIEBDC-3/2002
- Moeda: EUR
- Custos indirectos: 3.00 %
- IVA: 23.00 %

## R Revestimentos

### RS Pavimentos

#### RSH Desportivos indoor

**RSH150** Ud Marcação e sinalização de pistas desportivas indoor, com tinta de poliuretano.
Marcação e sinalização de campo de ténis, sobre pavimento desportivo indoor multicamada, com linhas de 5 cm de largura, contínuas ou descontínuas, através da aplicação com trincha ou rolo de tinta de poliuretano, elástica, bicomponente, acabamento acetinado semi-brilhante, cor vermelho, segundo as normas federativas.
Inclui: Preparação da superfície. Execução da marcação.
Critério de medição de projecto: Número de unidades previstas, segundo documentação gráfica de Projecto.
Critério de medição de obra: Medir-se-á o número de unidades realmente executadas segundo especificações de Projecto.

| Código | Un | Descrição | Rendimento | Preço | Importância |
|---|---|---|---|---|---|
| mt27ppc020b | kg | Tinta de poliuretano, elástica, bicomponente, acabamento acetinado semi-brilhante, cor vermelho, resistente aos raios UV, à intempérie e à abrasão. (material) | 5.500 | 75.25 | 413.88 |
| mt27wav020a | m | Fita adesiva de pintor, de 25 mm de largura. (material) | 300.000 | 0.10 | 30.00 |
| mo038 | h | Oficial de 1ª pintor. (mão de obra) | 6.500 | 22.68 | 147.42 |
| mo076 | h | Ajudante de pintor. (mão de obra) | 6.500 | 22.13 | 143.85 |
| % | % | Custos directos complementares | 2 % | 735.15 | 14.70 |
|  |  | Custos directos |  |  | 749.85 |
