# Ambientador electrónico, com botão on/off, led indicador de carga de aerossol e led indicador de bateria, de polipropileno cinzento claro e cinzento escuro

- Propriedade do ficheiro: CYPE INGENIEROS, S.A.
- Formato: FIEBDC-3/2002
- Moeda: EUR
- Custos indirectos: 3.00 %
- IVA: 23.00 %

## S Equipamentos fixos e sinalização

### SM Casas de banho

#### SMA Acessórios

**SMA025** Ud Ambientador electrónico, com botão on/off, led indicador de carga de aerossol e led indicador de bateria, de polipropileno cinzento claro e cinzento escuro.
Fornecimento e instalação de ambientador electrónico, com botão on/off, led indicador de carga de aerossol e led indicador de bateria, de polipropileno cinzento claro e cinzento escuro, de 200x120x80 mm. Totalmente montado.
Inclui: Marcação no paramento da localização do acessório. Colocação e fixação dos acessórios de suporte.
Critério de medição de projecto: Número de unidades previstas, segundo documentação gráfica de Projecto.
Critério de medição de obra: Medir-se-á o número de unidades realmente colocadas segundo especificações de Projecto.

| Código | Un | Descrição | Rendimento | Preço | Importância |
|---|---|---|---|---|---|
| mt31abj180a | Ud | Ambientador electrónico, com botão on/off, led indicador de carga de aerossol e led indicador de bateria, de polipropileno cinzento claro e cinzento escuro, de 200x120x80 mm. (material) | 1.000 | 34.13 | 34.13 |
| op00ato010 |  | Aparafusadora. | 1.000 | 0.00 | 0.00 |
| op00tal010 |  | Berbequim. | 1.000 | 0.00 | 0.00 |
| mo105 | h | Ajudante de canalizador. (mão de obra) | 0.151 | 16.42 | 2.48 |
| % | % | Custos directos complementares | 2 % | 36.61 | 0.73 |
|  |  | Custos directos |  |  | 37.34 |
