# Ensaio sobre uma amostra de argamassa fresca, com determinação de: consistência e densidade aparente

- Propriedade do ficheiro: CYPE INGENIEROS, S.A.
- Formato: FIEBDC-3/2002
- Moeda: EUR
- Custos indirectos: 3.00 %
- IVA: 23.00 %

## X Controlo de qualidade e ensaios

### XA Argamassas, gessos, cales, escaiolas e cimentos

#### XAM Argamassa

**XAM010** Ud Ensaio sobre uma amostra de argamassa fresca, com determinação de: consistência e densidade aparente.
Ensaios a realizar em laboratório acreditado na área técnica correspondente, sobre uma amostra de argamassa fresca, recolhida em obra segundo EN 1015-2, para a determinação das seguintes características: consistência segundo EN 1015-3 e densidade aparente segundo EN 1015-6. Incluindo deslocamento à obra e relatório de resultados.
Inclui: Deslocamento à obra. Recolha de amostras. Realização dos ensaios. Redacção de relatório dos resultados dos ensaios realizados.
Critério de medição de projecto: Ensaio a realizar, segundo documentação do Plano de controlo de qualidade.

| Código | Un | Descrição | Rendimento | Preço | Importância |
|---|---|---|---|---|---|
| mt49des010 | Ud | Repercussão por deslocamento à obra para a recolha de amostras. (material) | 1.000 | 0.74 | 0.74 |
| mt49moc020 | Ud | Recolha em obra de amostras de argamassa de cimento, cujo peso não exceda 50 kg, segundo EN 1015-2. (material) | 1.000 | 32.02 | 32.02 |
| mt49moc050 | Ud | Ensaio para determinar a consistência de uma argamassa fresca através da mesa de sacudimento, segundo EN 1015-3. (material) | 1.000 | 67.42 | 67.42 |
| mt49moc100 | Ud | Ensaio para determinar a densidade aparente de uma amostra de argamassa fresca (argamassa plástica ou mole), segundo EN 1015-6. (material) | 1.000 | 60.60 | 60.60 |
| mt49moc120 | Ud | Relatório de resultados dos ensaios realizados sobre uma amostra de argamassa de cimento. (material) | 1.000 | 96.06 | 96.06 |
| % | % | Custos directos complementares | 2 % | 256.84 | 5.14 |
|  |  | Custos directos |  |  | 261.98 |
