# Demolição de parede divisória interior de alvenaria revestida

- Propriedade do ficheiro: CYPE INGENIEROS, S.A.
- Formato: FIEBDC-3/2002
- Moeda: EUR
- Custos indirectos: 3.00 %
- IVA: 23.00 %

**DPT020** m² Demolição de parede divisória interior de alvenaria revestida, formada por bloco de betão de 10 cm de espessura, com martelo pneumático, sem afectar a estabilidade dos elementos constructivos contiguos, deixando esperas para facilitar posteriormente o travamento com a nova alvenaria, e carga manual para camião ou contentor.
Demolição de parede divisória interior de alvenaria revestida, formada por bloco de betão de 10 cm de espessura, com martelo pneumático, sem afectar a estabilidade dos elementos constructivos contiguos, deixando esperas para facilitar posteriormente o travamento com a nova alvenaria, e carga manual para camião ou contentor.
Inclui: Demolição da alvenaria e dos seus revestimentos. Fragmentação do entulho em peças manejáveis. Remoção e acumulação de entulho. Limpeza dos restos da obra. Carga manual de entulho para camião ou contentor.
Critério de medição de projecto: Superfície medida segundo documentação gráfica de Projecto.
Critério de medição de obra: Medir-se-á a superfície realmente demolida segundo especificações de Projecto.
Critérios considerados na determinação do preço da unidade de obra: O preço inclui a desmontagem prévia das folhas da caixilharia.

| Código | Un | Descrição | Rendimento | Preço | Importância |
|---|---|---|---|---|---|
| mq05mai030 | h | Martelo pneumático. (equipamento) | 0.113 | 4.08 | 0.46 |
| mq05pdm110 | h | Compressor portátil diesel média pressão 10 m³/min. (equipamento) | 0.113 | 6.92 | 0.78 |
| mo112 | h | Operário especializado construção. (mão de obra) | 0.142 | 18.27 | 2.59 |
| mo113 | h | Operário não qualificado construção. (mão de obra) | 0.151 | 17.83 | 2.69 |
| % | % | Custos directos complementares | 2 % | 6.52 | 0.13 |
|  |  | Custos directos |  |  | 6.65 |
