# Projector. Instalação encastrada

- Propriedade do ficheiro: CYPE Ingenieros S.A.
- Formato: FIEBDC-3/2016
- Programa: Gerador de preços para construção civil. CYPE Ingenieros, S.A.
- Data: 10/06/2024
- Moeda: EUR
- Custos indirectos: 3 %
- IVA: 23 %

## I Instalações

### II Iluminação

#### III Instalação interior

**III220** Ud Projector. Instalação encastrada.
Projector orientável de alumínio injectado, com, de alumínio e composto termoplástico, de cor branca, acabamento mate, não regulável, de 27 W, alimentação a 220/240 V e 50-60 Hz, 85 mm de diâmetro e 182 mm de altura, com lâmpada LED não substituível, temperatura de cor 3000 K, óptica formada por reflector de alto rendimento, feixe de luz extensivo 24°, índice de reprodução cromática maior de 90, fluxo luminoso 2302 lúmens, grau de protecção IP20. Instalação encastrada. Inclusive lâmpadas.
Critérios considerados na determinação do preço da unidade de obra: O preço não inclui os trabalhos auxiliares de pedreiro para instalações.
Inclui: Marcação. Montagem, ligação e verificação do seu correcto funcionamento.
Critério de medição de projecto: Número de unidades previstas, segundo documentação gráfica de Projecto.
Critério de medição de obra: Medir-se-á o número de unidades realmente executadas segundo especificações de Projecto.

| Código | Un | Descrição | Rendimento | Preço | Importância |
|---|---|---|---|---|---|
| mt34lle290d | Ud | Projector orientável, de alumínio injectado, com, de alumínio e composto termoplástico, de cor branca, acabamento mate, não regulável, de 27 W, alimentação a 220/240 V e 50-60 Hz, 85 mm de diâmetro e 182 mm de altura, com lâmpada LED não substituível, temperatura de cor 3000 K, óptica formada por reflector de alto rendimento, feixe de luz extensivo 24°, índice de reprodução cromática maior de 90, fluxo luminoso 2302 lúmens, grau de protecção IP20, para encastrar. (material) | 1 | 265.6 | 265.600 |
| mo003 | h | Oficial de 1ª electricista. (mão de obra) | 0.4 | 23.31 | 9.324 |
| mo102 | h | Ajudante de electricista. (mão de obra) | 0.4 | 22.09 | 8.836 |
| % | % | Custos directos complementares | 2 % | 283.760 | 5.675 |
|  |  | Custos directos |  |  | 289.435 |

## Recursos

**mt34lle290d** Ud Projector orientável
Dados técnicos: Custo energético 832.668 MJ; Emissão de CO2 59.970 kg
Resíduos:
- embalagem: re150101 Embalagens de papel e cartão. (componente de resíduo); rendimento 0.7 kg; Código LER 15 01 01; Massa do elemento 1 kg; Volume 0.001333 m3
- embalagem: re170201 Madeira. (componente de resíduo); rendimento 0.17 kg; Código LER 17 02 01; Massa do elemento 1 kg; Volume 0.000909 m3
- embalagem: re170203 Plástico. (componente de resíduo); rendimento 0.015 kg; Código LER 17 02 03; Massa do elemento 1 kg; Volume 0.001667 m3
