# Luminária encastrada tipo Downlight "LLEDÓ"

- Propriedade do ficheiro: CYPE Ingenieros S.A.
- Formato: FIEBDC-3/2016
- Programa: Gerador de preços para construção civil. CYPE Ingenieros, S.A.
- Data: 21/10/2021
- Moeda: EUR
- Custos indirectos: 3 %
- IVA: 23 %

## I Instalações

### II Iluminação

#### III Instalação interior

**III105** Ud Luminária encastrada tipo Downlight "LLEDÓ".
Luminária circular fixa de tecto tipo Downlight, não regulável, série Advance 90, referência 001520V3 "LLEDÓ", de 11 W, alimentação a 220/240 V e 50-60 Hz, de 97,5 mm de diâmetro de encastramento e 112 mm de altura, com lâmpada LED não substituível LED930, temperatura de cor 3000 K, óptica formada por reflector revestido com alumínio vaporizado, acabamento alto brilho, de alto rendimento, feixe de luz intensivo 29°, aro embelezador de alumínio injectado, acabamento termoesmaltado, de cor branca, índice unificado de encandeamento menor que 19, índice de reprodução cromática maior de 90, fluxo luminoso 893 lúmens, grau de protecção IP20, com molas de fixação. Instalação encastrada.
Inclui: Marcação. Montagem, ligação e verificação do seu correcto funcionamento.
Critério de medição de projecto: Número de unidades previstas, segundo documentação gráfica de Projecto.
Critério de medição de obra: Medir-se-á o número de unidades realmente executadas segundo especificações de Projecto.

| Código | Un | Descrição | Rendimento | Preço | Importância |
|---|---|---|---|---|---|
| mt34lle010aa | Ud | Luminária circular fixa de tecto tipo Downlight, não regulável, série Advance 90, referência 001520V3 "LLEDÓ", de 11 W, alimentação a 220/240 V e 50-60 Hz, de 97,5 mm de diâmetro de encastramento e 112 mm de altura, com lâmpada LED não substituível LED930, temperatura de cor 3000 K, óptica formada por reflector revestido com alumínio vaporizado, acabamento alto brilho, de alto rendimento, feixe de luz intensivo 29°, aro embelezador de alumínio injectado, acabamento termoesmaltado, de cor branca, índice unificado de encandeamento menor que 19, índice de reprodução cromática maior de 90, fluxo luminoso 893 lúmens, grau de protecção IP20, com molas de fixação, para encastrar. (material) | 1 | 122.29 | 122.290 |
| mo003 | h | Oficial de 1ª electricista. (mão de obra) | 0.3 | 19.73 | 5.919 |
| mo102 | h | Ajudante de electricista. (mão de obra) | 0.3 | 18.7 | 5.610 |
| % | % | Custos directos complementares | 2 % | 133.819 | 2.676 |
|  |  | Custos directos |  |  | 136.495 |
