# Isolamento térmico intermédio em parede de placas, formado por painel semi-rígido de lã mineral, espessura 65 mm colocado entre montantes

- Propriedade do ficheiro: CYPE INGENIEROS, S.A.
- Formato: FIEBDC-3/2002
- Moeda: EUR
- Custos indirectos: 3.00 %
- IVA: 23.00 %

**NAP020** m² Isolamento térmico intermédio em parede de placas, formado por painel semi-rígido de lã mineral, espessura 65 mm colocado entre montantes.
Fornecimento e colocação de isolamento térmico em parede de placas, formado por: painel semi-rígido de lã mineral, espessura 65 mm, colocado entre os montantes da estrutura portante. Incluindo p/p de cortes, fixações e limpeza.
Inclui: Corte e preparação do isolamento a colocar entre os montantes. Colocação do isolamento entre os montantes.
Critério de medição de projecto: Superfície medida segundo documentação gráfica de Projecto.
Critério de medição de obra: Medir-se-á a superfície realmente executada segundo especificações de Projecto.

| Código | Un | Descrição | Rendimento | Preço | Importância |
|---|---|---|---|---|---|
| mt16lra060b | m² | Painel semi-rígido de lã mineral, espessura 65 mm, segundo EN 13162. (material) | 1.000 | 3.62 | 3.62 |
| mo054 | h | Oficial de 1ª montador de isolamentos. (mão de obra) | 0.051 | 17.77 | 0.91 |
| mo101 | h | Ajudante de montador de isolamentos. (mão de obra) | 0.051 | 16.81 | 0.86 |
| % | % | Custos directos complementares | 2 % | 5.39 | 0.11 |
|  |  | Custos directos |  |  | 5.50 |
