# Isolamento sonoro a sons de condução aérea de tubo de queda, com complexos multicamada

- Propriedade do ficheiro: CYPE Ingenieros S.A.
- Formato: FIEBDC-3/2016
- Programa: Gerador de preços para construção civil. CYPE Ingenieros, S.A.
- Data: 10/06/2024
- Moeda: EUR
- Custos indirectos: 3 %
- IVA: 23 %

## N Isolamentos e impermeabilizações

### NB Isolamentos sonoros

#### NBA Tubagens e tubos de queda

**NBA020** m Isolamento sonoro a sons de condução aérea de tubo de queda, com complexos multicamada.
Isolamento sonoro a sons de condução aérea de tubo de queda de 110 mm de diâmetro, realizado com complexo multicamada, de 4 mm de espessura, 3,6 kg/m² de massa superficial, formado por uma lâmina de poliolefinas e uma lâmina viscoelástica de alta densidade; disposto à volta do tubo de queda como manga isolante. Inclusive fita viscoelástica autocolante, para vedação de juntas.
Inclui: Limpeza da superfície suporte. Corte do rolo em tramos. Forro do tubo de queda. Vedação de juntas.
Critério de medição de projecto: Comprimento medido segundo documentação gráfica de Projecto.
Critério de medição de obra: Medir-se-á o comprimento realmente executado segundo especificações de Projecto.

| Código | Un | Descrição | Rendimento | Preço | Importância |
|---|---|---|---|---|---|
| mt16ptc050a | m² | Complexo multicamada, de 4 mm de espessura, 3,6 kg/m² de massa superficial, formado por uma lâmina de poliolefinas e uma lâmina viscoelástica de alta densidade; proporcionando uma redução do nível global ponderado de pressão a sons de condução aérea de 8,6 dBA. (material) | 0.38 | 6.18 | 2.348 |
| mt16pnc010a | m | Fita viscoelástica autocolante, com auto-protecção de alumínio, de 50 mm de largura e de 1,5 mm de espessura, para vedação de juntas. (material) | 1 | 0.8 | 0.800 |
| mo054 | h | Oficial de 1ª montador de isolamentos. (mão de obra) | 0.181 | 23.31 | 4.219 |
| mo101 | h | Ajudante de montador de isolamentos. (mão de obra) | 0.181 | 22.13 | 4.006 |
| % | % | Custos directos complementares | 2 % | 11.373 | 0.227 |
|  |  | Custos directos |  |  | 11.600 |

Resíduos:
- colocação: mt16ptc050a; factor de resíduo 0.0686197

## Recursos

**mt16ptc050a** m² Complexo multicamada
Dados técnicos: Custo energético 136.680 MJ; Emissão de CO2 4.132 kg; Código LER 17 03 02; Massa do elemento 3.6 kg; Volume 0.0036 m3
Resíduos:
- embalagem: re170203 Plástico. (componente de resíduo); rendimento 0.051 kg; Código LER 17 02 03; Massa do elemento 1 kg; Volume 0.001667 m3
