# Drenagem sob ensoleiramento geral

- Propriedade do ficheiro: CYPE INGENIEROS, S.A.
- Formato: FIEBDC-3/2002
- Moeda: EUR
- Custos indirectos: 3.00 %
- IVA: 23.00 %

**NIC040** m² Drenagem sob ensoleiramento geral, com lâmina drenante nodular de polietileno de alta densidade (PEAD/HDPE), com nódulos de 8 mm de altura, com geotêxtil de polipropileno incorporado, resistência à compressão 150 kN/m² segundo EN ISO 604, capacidade de drenagem 5 l/(s·m) e massa nominal 0,7 kg/m², colocada sobre o terreno e preparada para receber directamente o betão da fundação.
Formação de drenagem sob ensoleiramento geral, através de lâmina drenante nodular de polietileno de alta densidade (PEAD/HDPE), com nódulos de 8 mm de altura, com geotêxtil de polipropileno incorporado, resistência à compressão 150 kN/m² segundo EN ISO 604, capacidade de drenagem 5 l/(s·m) e massa nominal 0,7 kg/m², colocada sobre o terreno e preparada para receber directamente o betão da fundação. Incluindo p/p de limpeza e preparação da superfície e sobreposições.
Inclui: Limpeza e preparação da superfície na qual se irá aplicar a lâmina drenante. Colocação da camada drenante. Tratamento dos elementos singulares (ângulos, arestas, etc.).
Critério de medição de projecto: Superfície medida segundo documentação gráfica de Projecto.
Critério de medição de obra: Medir-se-á a superfície realmente executada segundo especificações de Projecto, incluindo as entregas e as sobreposições.

| Código | Un | Descrição | Rendimento | Preço | Importância |
|---|---|---|---|---|---|
| mt14gdo010b | m² | Lâmina drenante nodular de polietileno de alta densidade (PEAD/HDPE), com nódulos de 8 mm de altura, com geotêxtil de polipropileno incorporado, resistência à compressão 150 kN/m² segundo EN ISO 604, capacidade de drenagem 5 l/(s·m) e massa nominal 0,7 kg/m². (material) | 1.100 | 2.73 | 3.00 |
| mo029 | h | Oficial de 1ª aplicador de lâminas impermeabilizantes. (mão de obra) | 0.050 | 17.19 | 0.86 |
| mo067 | h | Ajudante de aplicador de lâminas impermeabilizantes. (mão de obra) | 0.050 | 16.81 | 0.84 |
| % | % | Custos directos complementares | 2 % | 4.70 | 0.09 |
|  |  | Custos directos |  |  | 4.79 |
