# Impermeabilização de cobertura inclinada

- Propriedade do ficheiro: CYPE INGENIEROS, S.A.
- Formato: FIEBDC-3/2002
- Moeda: EUR
- Custos indirectos: 3.00 %
- IVA: 23.00 %

**NIG200** m² Impermeabilização de cobertura inclinada, realizada através do sistema "REVETÓN", formado por uma demão de primário de resinas sintéticas, "REVETÓN", incolor, duas demãos de revestimento contínuo elástico impermeabilizante à base de polímeros acrílicos em emulsão aquosa, Revetón Antigoteras "REVETÓN", cor branco, (1,5 l/m²), preparado para receber a camada de protecção. Inclusive geotêxtil não tecido de fibras de poliéster, Texnón 90 "REVETÓN", de 90 g/m² de massa superficial, para a resolução de pontos singulares.
Impermeabilização de cobertura inclinada, realizada através do sistema "REVETÓN", formado por uma demão de primário de resinas sintéticas, "REVETÓN", incolor, duas demãos de revestimento contínuo elástico impermeabilizante à base de polímeros acrílicos em emulsão aquosa, Revetón Antigoteras "REVETÓN", cor branco, (1,5 l/m²), preparado para receber a camada de protecção. Inclusive geotêxtil não tecido de fibras de poliéster, Texnón 90 "REVETÓN", de 90 g/m² de massa superficial, para a resolução de pontos singulares.
Inclui: Aplicação de primário. Tratamento dos pontos singulares. Aplicação do impermeabilizante.
Critério de medição de projecto: Superfície medida em verdadeira magnitude, segundo documentação gráfica de Projecto.
Critério de medição de obra: Medir-se-á, em verdadeira magnitude, a superfície realmente executada segundo especificações de Projecto.
Critérios considerados na determinação do preço da unidade de obra: O preço não inclui a camada de protecção.

| Código | Un | Descrição | Rendimento | Preço | Importância |
|---|---|---|---|---|---|
| mt15rer010b | l | Primário de resinas sintéticas, "REVETÓN", incolor. (material) | 0.200 | 13.45 | 2.69 |
| mt15rer500b | m² | Geotêxtil não tecido de fibras de poliéster, Texnón 90 "REVETÓN", de 90 g/m² de massa superficial. (material) | 0.100 | 11.98 | 1.20 |
| mt15rer105a | l | Revestimento contínuo elástico impermeabilizante à base de polímeros acrílicos em emulsão aquosa, Revetón Antigoteras "REVETÓN", cor branco. (material) | 1.500 | 7.17 | 10.76 |
| mo032 | h | Oficial de 1ª aplicador de produtos impermeabilizantes. (mão de obra) | 0.172 | 17.19 | 2.96 |
| mo070 | h | Ajudante de aplicador de produtos impermeabilizantes. (mão de obra) | 0.172 | 16.81 | 2.89 |
| % | % | Custos directos complementares | 2 % | 20.50 | 0.41 |
|  |  | Custos directos |  |  | 20.91 |
