# Tecto falso amovível de placas metálicas. Sistema Fonotech Fonosteel "BUTECH"

- Propriedade do ficheiro: CYPE Ingenieros S.A.
- Formato: FIEBDC-3/2016
- Programa: Gerador de preços para construção civil. CYPE Ingenieros, S.A.
- Data: 11/12/2023
- Moeda: EUR
- Custos indirectos: 3 %
- IVA: 23 %

## R Revestimentos

### RT Tectos falsos em interiores

#### RTL Amovíveis, metálicos

**RTL020** m² Tecto falso amovível de placas metálicas. Sistema Fonotech Fonosteel "BUTECH".
Tecto falso amovível suspenso, situado a uma altura menor de 4 m. Sistema Fonotech Fonosteel "BUTECH", constituído por: ESTRUTURA: perfis à vista de aço galvanizado pré-lacado, cor cinzento aço, com sola de 15 mm de largura, compreendendo perfis primários e secundários, suspensos da laje ou elemento de suporte com varões e suspensões; PLACAS METÁLICAS: placas autoportantes, de superfície lisa, modelo Steel Lis, de aço galvanizado lacado, cor cinzento aço, "BUTECH" "PORCELANOSA GRUPO", de 600x600 mm e 0,53 mm de espessura. Inclusive perfis angulares, fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12pmb010aa | m² | Tecto falso amovível formado por placas autoportantes, de superfície lisa, modelo Steel Lis, de aço galvanizado lacado, cor cinzento aço, "BUTECH" "PORCELANOSA GRUPO", de 600x600 mm e 0,53 mm de espessura e Euroclasse A-s2, d0 de reacção ao fogo, segundo NP EN 13501-1; incluindo sistema de perfis à vista de aço galvanizado pré-lacado, cor cinzento aço, com sola de 15 mm de largura, com perfis primários e secundários, perfis angulares, varões de fixação e suspensões. (material) | 1.02 | 29.76 | 30.355 |
| mo015 | h | Oficial de 1ª montador de tectos falsos. (mão de obra) | 0.18 | 22.91 | 4.124 |
| mo082 | h | Ajudante de montador de tectos falsos. (mão de obra) | 0.18 | 21.75 | 3.915 |
| % | % | Custos directos complementares | 2 % | 38.394 | 0.768 |
|  |  | Custos directos |  |  | 39.162 |

Resíduos:
- colocação: mt12pmb010aa; factor de resíduo 0.024

## Recursos

**mt12pmb010aa** m² Tecto falso amovível formado por placas autoportantes
Dados técnicos: Custo energético 18.774 MJ; Emissão de CO2 0.539 kg; Código LER 17 06 04; Massa do elemento 1.5 kg; Volume 0.0025 m3
Resíduos:
- embalagem: re170203 Plástico. (componente de resíduo); rendimento 0.034 kg; Código LER 17 02 03; Massa do elemento 1 kg; Volume 0.001667 m3
