# Escoramento de padieira de abertura em muro, com escoras metálicas

- Propriedade do ficheiro: CYPE INGENIEROS, S.A.
- Formato: FIEBDC-3/2002
- Moeda: EUR
- Custos indirectos: 3.00 %
- IVA: 23.00 %

## 0 Trabalhos prévios

### 0P Cofragens, escoramentos e cimbres

#### 0PB Elementos estruturais verticais

**0PB020** m Escoramento de padieira de abertura em muro, com escoras metálicas.
Execução de escoramento de padieira de abertura em muro, de entre 2 e 3 m de altura, composto por escoras metálicas telescópicas, amortizáveis em 150 utilizações e pranchas de madeira de pinho, amortizáveis em 10 utilizações. Inclusive nivelação, fixação com pregos de aço, desperdícios, cortes, trabalhos de montagem, colocação em carga e remoção do escoramento após a sua utilização.
Inclui: Implantação e marcação dos eixos de apoio na abertura de passagem. Limpeza e nivelação da superfície de apoio. Implantação e corte das pranchas. Instalação e teste de carga da escora. Desmontagem e remoção das escoras após a finalização das obras.
Critério de medição de projecto: Comprimento medido segundo documentação gráfica de Projecto.
Critério de medição de obra: Medir-se-á o comprimento realmente executado segundo especificações de Projecto.

| Código | Un | Descrição | Rendimento | Preço | Importância |
|---|---|---|---|---|---|
| mt50spa052b | m | Pranchão de madeira de pinho, de 20x7,2 cm. (material) | 0.200 | 6.32 | 1.26 |
| mt50spa101 | kg | Pregos de aço. (material) | 0.050 | 1.87 | 0.09 |
| mt50spa081a | Ud | Escora metálica telescópica, até 3 m de altura. (material) | 0.020 | 19.25 | 0.39 |
| op00sie020 |  | Serra de disco fixo, para mesa de trabalho. | 1.000 | 0.00 | 0.00 |
| op00tal010 |  | Berbequim. | 1.000 | 0.00 | 0.00 |
| mo020 | h | Oficial de 1ª construção. (mão de obra) | 0.249 | 22.68 | 5.65 |
| mo113 | h | Operário não qualificado construção. (mão de obra) | 0.249 | 21.45 | 5.34 |
| % | % | Custos directos complementares | 2 % | 12.73 | 0.25 |
|  |  | Custos directos |  |  | 12.98 |
