# Corte de árvore, maior de 60 cm de diâmetro de tronco, com motosserra e camião com cesta

- Propriedade do ficheiro: CYPE INGENIEROS, S.A.
- Formato: FIEBDC-3/2002
- Moeda: EUR
- Custos indirectos: 3.00 %
- IVA: 23.00 %

## A Acondicionamento do terreno

### AD Movimento de terras em edificação

#### ADL Desmatação e decapagem

**ADL015** Ud Corte de árvore, maior de 60 cm de diâmetro de tronco, com motosserra e camião com cesta.
Corte de árvore, maior de 60 cm de diâmetro de tronco, com motosserra e camião com cesta. Incluindo extracção de toco e raízes com posterior enchimento e compactação da abertura com terra da própria escavação, corte de ramos, tronco e raízes, remoção de restos e desperdícios, e carga para camião, sem incluir transporte a aterro autorizado.
Inclui: Corte dos ramos e do tronco. Extracção do toco e das raízes. Corte do tronco, dos ramos e das raízes. Enchimento e compactação da abertura com terra da própria escavação. Remoção de restos e desperdícios. Carga a camião.
Critério de medição de projecto: Número de unidades previstas, segundo documentação gráfica de Projecto.
Critério de medição de obra: Medir-se-á o número de unidades realmente executadas segundo especificações de Projecto.

| Código | Un | Descrição | Rendimento | Preço | Importância |
|---|---|---|---|---|---|
| mq09sie010 | h | Motoserra a gasolina, de 50 cm de espada e 2 kW de potência. (equipamento) | 1.005 | 3.00 | 3.02 |
| mq07cce010a | h | Camião com cesta elevatória de braço articulado de 16 m de altura máxima de trabalho e 260 kg de carga máxima. (equipamento) | 0.594 | 18.98 | 11.27 |
| mq01exn020a | h | Retroescavadora hidráulica sobre pneus, de 105 kW. (equipamento) | 0.291 | 46.35 | 13.49 |
| mq02roa010a | h | Cilindro vibratório de condução manual, de 700 kg, largura de trabalho 70 cm. (equipamento) | 0.691 | 8.46 | 5.85 |
| mo040 | h | Oficial de 1ª jardineiro. (mão de obra) | 1.557 | 17.19 | 26.76 |
| mo086 | h | Ajudante de jardineiro. (mão de obra) | 2.336 | 16.81 | 39.27 |
| % | % | Custos directos complementares | 2 % | 99.66 | 1.99 |
|  |  | Custos directos |  |  | 101.65 |
