# Piso térreo ventilado de betão armado de 5+4 cm de altura

- Propriedade do ficheiro: CYPE INGENIEROS, S.A.
- Formato: FIEBDC-3/2002
- Moeda: EUR
- Custos indirectos: 3.00 %
- IVA: 23.00 %

## A Acondicionamento do terreno

### AN Nivelação

#### ANS Massames

**ANS022** m² Piso térreo ventilado de betão armado de 5+4 cm de altura, com sistema de cofragem perdida de polipropileno reciclado, sistema MODÌ, modelo MS 50 "EDING APS", realizado com betão C25/30 (XC1(P); D25; S3; Cl 0,4) fabricado em central, e betonagem com grua, e malha electrossoldada AR50 de aço A500 EL sobre separadores homologados, em camada de compressão de 4 cm de espessura.
Formação de piso térreo ventilado de betão armado de 5+4 cm de altura, com sistema de cofragem perdida de polipropileno reciclado, sistema MODÌ, composto por peças modelo MS 50 "EDING APS", realizado com betão C25/30 (XC1(P); D25; S3; Cl 0,4) fabricado em central, e betonagem com grua, e malha electrossoldada AR50 100x300 mm de aço A500 EL como armadura de distribuição, colocada sobre separadores homologados em camada de compressão de 4 cm de espessura; apoiada toda ela sobre base de betão de limpeza (não incluída neste preço). Inclusive cortes de peças, realização de aberturas para a passagem de tubos de ventilação, canalizações e tubagens das instalações, execução de juntas de contorno com painel de poliestireno expandido de 2 cm de espessura e encaixe ou ligação dos elementos exteriores (caixas, sumidouros, sifões de pavimento, etc.) das redes de instalações executadas sob o piso térreo.
Inclui: Marcação da disposição das peças. Colocação e montagem das peças. Realização dos orifícios de passagem. Colocação dos elementos para passagem de instalações. Colocação da malha electrossoldada. Betonagem e compactação do betão. Nivelamento da camada de compressão. Cura do betão.
Critério de medição de projecto: Superfície medida segundo documentação gráfica de Projecto.
Critério de medição de obra: Medir-se-á a superfície realmente executada segundo especificações de Projecto, sem deduzir a superfície ocupada pelos pilares situados dentro do seu perímetro.

| Código | Un | Descrição | Rendimento | Preço | Importância |
|---|---|---|---|---|---|
| mt07cie010aa | m² | Módulos de polipropileno reciclado, para massames e lajes térreas ventiladas, sistema MODÌ, modelo MS 50 "EDING APS", de 58x58x5 cm, para sistema de cofragem perdida. (material) | 1.050 | 6.81 | 7.15 |
| mt07ame020ffc | m² | Malha electrossoldada AR50 100x300 mm, com arames longitudinais de 5,0 mm de diâmetro e arames transversais de 4,2 mm de diâmetro, aço A500 EL. (material) | 1.100 | 2.35 | 2.59 |
| mt10haf020fAEi | m³ | Betão C25/30 (XC1(P) D25; S3; Cl 0,4), fabricado em central, segundo NP EN 206-1. (material) | 0.044 | 100.41 | 4.42 |
| mt07aco020g | Ud | Separador homologado para nervuras "in situ" em lajes aligeiradas. (material) | 3.000 | 0.06 | 0.18 |
| mt16pea020b | m² | Painel rígido de poliestireno expandido, segundo NP EN 13163, bordo lateral recto, de 20 mm de espessura, resistência térmica 0,55 m²°C/W, condutibilidade térmica 0,036 W/(m°C), para junta de dilatação. (material) | 0.050 | 1.34 | 0.07 |
| op00sie010 |  | Serra tico-tico. | 1.000 | 0.00 | 0.00 |
| op00amo010 |  | Rebarbadora. | 1.000 | 0.00 | 0.00 |
| au00auh010 |  | Balde. | 1.000 | 0.00 | 0.00 |
| au00auh040 |  | Vibrador de betão, eléctrico. | 1.000 | 0.00 | 0.00 |
| mo019 | h | Oficial de 1ª construção. (mão de obra) | 0.110 | 16.85 | 1.85 |
| mo075 | h | Ajudante de construção. (mão de obra) | 0.106 | 16.45 | 1.74 |
| mo111 | h | Operário não qualificado construção. (mão de obra) | 0.110 | 15.82 | 1.74 |
| % | % | Custos directos complementares | 2 % | 19.74 | 0.39 |
|  |  | Custos directos |  |  | 20.13 |
