# Entivação completa de cabouco para reforço de fundações, realizada com meios manuais, com a largura da escavação de até 2 m

- Propriedade do ficheiro: CYPE INGENIEROS, S.A.
- Formato: FIEBDC-3/2002
- Moeda: EUR
- Custos indirectos: 3.00 %
- IVA: 23.00 %

## A Acondicionamento do terreno

### AZ Reforços

#### AZC Entivações

**AZC010** m² Entivação completa de cabouco para reforço de fundações, realizada com meios manuais, com a largura da escavação de até 2 m.
Montagem de entivação completa, no cabouco para reforço de fundações, com a largura da escavação até 2 m, realizada com meios manuais, através de pranchões, travessas e escoras de madeira, para uma protecção do 100% dos paramentos verticais da escavação. Incluindo p/p de desmontagem da entivação após o enchimento de terras ou simultaneamente a este.
Inclui: Implantação geral e fixação dos pontos e níveis de referência. Montagem de pranchões, travessas e escoras. Cravagem de todos os elementos. Remoção do conjunto.
Critério de medição de projecto: Superfície medida em projecção horizontal, segundo documentação gráfica de Projecto.
Critério de medição de obra: Medir-se-á, em projecção horizontal, a superfície realmente executada segundo especificações de Projecto.

| Código | Un | Descrição | Rendimento | Preço | Importância |
|---|---|---|---|---|---|
| mt08emt030 | m² | Escoramento e entivação completa de valas e caboucos de 2 m de largura como máximo, para uma protecção de 100% através de pranchões, travessas e escoras de madeira (10 utilizações). (material) | 1.100 | 40.95 | 45.05 |
| mo113 | h | Operário não qualificado construção. (mão de obra) | 1.288 | 15.82 | 20.38 |
| % | % | Custos directos complementares | 2 % | 65.43 | 1.31 |
|  |  | Custos directos |  |  | 66.74 |
