# Ancoragem em fundação existente de betão

- Propriedade do ficheiro: CYPE INGENIEROS, S.A.
- Formato: FIEBDC-3/2002
- Moeda: EUR
- Custos indirectos: 3.00 %
- IVA: 23.00 %

## C Fundações

### CZ Reforços

#### CZO Ligação entre fundações

**CZO010** Ud Ancoragem em fundação existente de betão, de varão nervurado de aço A400 NR de 16 mm de diâmetro, com resinas de metacrilato de uretano, aplicada com pistola manual ou pneumática, com boca de dosagem e mistura automática, colocada em furo de 24 mm de diâmetro e 320 mm de profundidade, para ligação lateral entre a fundação existente e a nova fundação de betão, em reforço de fundação.
Ancoragem em fundação existente de betão, de varão nervurado de aço A400 NR de 16 mm de diâmetro, com resinas de metacrilato de uretano, aplicada com pistola manual ou pneumática, com boca de dosagem e mistura automática, colocada em furo de 24 mm de diâmetro e 320 mm de profundidade, para ligação lateral entre a fundação existente e a nova fundação de betão, em reforço de fundação.
Inclui: Implantação da ancoragem. Realização do furo. Limpeza da superfície através de sopro com equipamento de ar comprimido. Aplicação da resina. Colocação da armadura.
Critério de medição de projecto: Número de unidades previstas, segundo documentação gráfica de Projecto.
Critério de medição de obra: Medir-se-á o número de unidades realmente executadas segundo especificações de Projecto.
Critérios considerados na determinação do preço da unidade de obra: O preço não inclui a nova fundação.

| Código | Un | Descrição | Rendimento | Preço | Importância |
|---|---|---|---|---|---|
| mt26phi010b | Ud | Cartucho bicomponente à base de resinas de metacrilato de uretano, de 0,5 litros, com dois misturadores e uma extensão de misturador. (material) | 0.358 | 31.25 | 11.19 |
| mt07aco040b | kg | Armadura elaborada em fábrica com aço em varões nervurados, A400 NR, de vários diâmetros. (material) | 1.600 | 0.78 | 1.25 |
| op00ciz020 |  | Guilhotina para aço em varões nervurados. | 1.000 | 0.00 | 0.00 |
| op00ata010 |  | Máquina de amarrar ferro. | 1.000 | 0.00 | 0.00 |
| mo089 | h | Ajudante de estruturista. (mão de obra) | 0.409 | 18.78 | 7.68 |
| % | % | Custos directos complementares | 2 % | 20.12 | 0.40 |
|  |  | Custos directos |  |  | 20.52 |
