# Desmontagem de padieira metálica formada por um perfil de aço laminado, com equipamento de oxicorte, e carga manual de entulho para camião ou contentor

- Propriedade do ficheiro: CYPE INGENIEROS, S.A.
- Formato: FIEBDC-3/2002
- Moeda: EUR
- Custos indirectos: 3.00 %
- IVA: 23.00 %

## D Demolições

### DF Fachadas

#### DFR Remates exteriores

**DFR041** m Desmontagem de padieira metálica formada por um perfil de aço laminado, com equipamento de oxicorte, e carga manual de entulho para camião ou contentor.
Desmontagem de padieira metálica formada por um perfil de aço laminado, com equipamento de oxicorte, sem deteriorar os elementos construtivos contíguos. Incluindo p/p de limpeza, armazenamento, remoção e carga manual de entulho para camião ou contentor.
Inclui: Desmontagem dos elementos. Remoção e armazenamento do material desmontado. Limpeza dos restos da obra. Carga do material desmontado e os restos de obra para camião ou contentor.
Critério de medição de projecto: Comprimento medido segundo documentação gráfica de Projecto.
Critério de medição de obra: Será medido o comprimento realmente desmontado segundo especificações de Projecto.

| Código | Un | Descrição | Rendimento | Preço | Importância |
|---|---|---|---|---|---|
| mq08sol010 | h | Equipamento de oxicorte, com acetileno como combustível e oxigénio como comburente. (equipamento) | 0.126 | 7.37 | 0.93 |
| mo018 | h | Oficial de 1ª soldador. (mão de obra) | 0.133 | 17.12 | 2.28 |
| mo111 | h | Operário não qualificado construção. (mão de obra) | 0.545 | 15.82 | 8.62 |
| % | % | Custos directos complementares | 2 % | 11.83 | 0.24 |
|  |  | Custos directos |  |  | 12.07 |
