# Remoção de porta blindada de segurança de entrada em habitação, de madeira, com meios manuais, sem deteriorar o paramento ao qual está fixada, e carga manual para camião ou contentor

- Propriedade do ficheiro: CYPE INGENIEROS, S.A.
- Formato: FIEBDC-3/2002
- Moeda: EUR
- Custos indirectos: 3.00 %
- IVA: 23.00 %

## D Demolições

### DL Vãos

#### DLP Portas

**DLP010** m² Remoção de porta blindada de segurança de entrada em habitação, de madeira, com meios manuais, sem deteriorar o paramento ao qual está fixada, e carga manual para camião ou contentor.
Remoção de porta blindada de segurança de entrada em habitação, de madeira, com meios manuais, sem deteriorar o paramento ao qual está fixada, e carga manual para camião ou contentor.
Inclui: Remoção do elemento. Remoção e armazenamento do material removido. Limpeza dos restos da obra. Carga manual do material removido e restos da obra para camião ou contentor.
Critério de medição de projecto: Superfície medida segundo documentação gráfica de Projecto.
Critério de medição de obra: Será medida a superfície realmente desmontada segundo especificações de Projecto.
Critérios considerados na determinação do preço da unidade de obra: O preço inclui a remoção das folhas, dos aros, das guarnições e das ferragens.

| Código | Un | Descrição | Rendimento | Preço | Importância |
|---|---|---|---|---|---|
| mo113 | h | Operário não qualificado construção. (mão de obra) | 0.441 | 17.83 | 7.86 |
| mo112 | h | Operário especializado construção. (mão de obra) | 0.441 | 18.27 | 8.06 |
| % | % | Custos directos complementares | 2 % | 15.92 | 0.32 |
|  |  | Custos directos |  |  | 16.24 |
