# Remoção de tecto falso de caniço revestido com gesso, situado a uma altura maior ou igual a 4 m, com meios manuais, e carga manual de entulho para camião ou contentor

- Propriedade do ficheiro: CYPE INGENIEROS, S.A.
- Formato: FIEBDC-3/2002
- Moeda: EUR
- Custos indirectos: 3.00 %
- IVA: 23.00 %

## D Demolições

### DR Revestimentos

#### DRT Tectos falsos

**DRT010** m² Remoção de tecto falso de caniço revestido com gesso, situado a uma altura maior ou igual a 4 m, com meios manuais, e carga manual de entulho para camião ou contentor.
Remoção de tecto falso de caniço revestido com gesso, situado a uma altura maior ou igual a 4 m, com meios manuais, sem deteriorar os elementos construtivos contíguos. Incluindo p/p de limpeza, armazenamento, remoção e carga manual de entulho para camião ou contentor.
Inclui: Arranque dos elementos. Fragmentação do entulho em peças manejáveis. Remoção e acumulação do material arrancado. Limpeza dos restos da obra. Carga do material arrancado e restos de obra para camião ou contentor.
Critério de medição de projecto: Superfície medida segundo documentação gráfica de Projecto.
Critério de medição de obra: Medir-se-á a superfície realmente demolida segundo especificações de Projecto.

| Código | Un | Descrição | Rendimento | Preço | Importância |
|---|---|---|---|---|---|
| mo113 | h | Operário não qualificado construção. (mão de obra) | 0.379 | 15.82 | 6.00 |
| % | % | Custos directos complementares | 2 % | 6.00 | 0.12 |
|  |  | Custos directos |  |  | 6.12 |
