# Demolição de pavimento exterior em paralelepípedos e camada de areia, com martelo pneumático, e carga manual de entulho para camião ou contentor

- Propriedade do ficheiro: CYPE INGENIEROS, S.A.
- Formato: FIEBDC-3/2002
- Moeda: EUR
- Custos indirectos: 3.00 %
- IVA: 23.00 %

## D Demolições

### DU Infra-estruturas no logradouro

#### DUX Pavimentos

**DUX010** m² Demolição de pavimento exterior em paralelepípedos e camada de areia, com martelo pneumático, e carga manual de entulho para camião ou contentor.
Demolição de pavimento exterior em paralelepípedos e camada de areia, com martelo pneumático, sem incluir a demolição da base suporte. Incluindo p/p de limpeza, armazenamento, remoção e camada manual de entulho para camião ou contentor.
Inclui: Demolição do pavimento com martelo pneumático. Fragmentação do entulho em peças manejáveis. Remoção e acumulação de entulho. Limpeza dos restos da obra. Carga manual de entulho para camião ou contentor.
Critério de medição de projecto: Superfície medida segundo documentação gráfica de Projecto.
Critério de medição de obra: Medir-se-á a superfície realmente demolida segundo especificações de Projecto.

| Código | Un | Descrição | Rendimento | Preço | Importância |
|---|---|---|---|---|---|
| mq05mai030 | h | Martelo pneumático. (equipamento) | 0.244 | 4.08 | 1.00 |
| mq05pdm010a | h | Compressor portátil eléctrico 2 m³/min de caudal. (equipamento) | 0.122 | 3.81 | 0.46 |
| mo110 | h | Operário especializado construção. (mão de obra) | 0.128 | 16.32 | 2.09 |
| mo111 | h | Operário não qualificado construção. (mão de obra) | 0.239 | 15.82 | 3.78 |
| % | % | Custos directos complementares | 2 % | 7.33 | 0.15 |
|  |  | Custos directos |  |  | 7.48 |
