# Estrutura de betão armado

- Propriedade do ficheiro: CYPE INGENIEROS, S.A.
- Formato: FIEBDC-3/2002
- Moeda: EUR
- Custos indirectos: 3.00 %
- IVA: 23.00 %

## E Estruturas

### EH Betão armado

#### EHB Sistemas de lajes

**EHB010** m² Estrutura de betão armado, realizada com betão C25/30 (XC1(P); D12; S3; Cl 0,4) fabricado em central, e betonagem com grua, com um volume total de betão em laje e vigas de 0,153 m³/m², e aço A400 NR na zona de reforço de momentos negativos e conectores de vigotas e vigas de bordadura e vigas, com uma quantidade total de 11 kg/m², composta dos seguintes elementos: LAJE ALIGEIRADA: horizontal, de altura 29 = 24+5 cm; montagem e desmontagem de sistema de cofragem continuo, com acabamento para revestir, formado por: superfície cofrante de painéis de madeira tratada, reforçados com varões e perfis, amortizáveis em 25 utilizações, estrutura suporte horizontal de travessas metálicas e acessórios de montagem, amortizáveis em 150 utilizações e estrutura suporte vertical de escoras metálicas, amortizáveis em 150 utilizações; vigota pré-esforçada "IMPÉRIO"; abobadilha cerâmica "IMPÉRIO", C40x24x25 cm, com documento de homologação; camada de compressão de 5 cm de espessura, com armadura de distribuição formada por malha electrossoldada AR42 100x300 mm de aço A500 EL; vigas rasas; altura livre de piso de até 3 m. Inclusive agente filmógeno para a cura de betões e argamassas.
Estrutura de betão armado, realizada com betão C25/30 (XC1(P); D12; S3; Cl 0,4) fabricado em central, e betonagem com grua, com um volume total de betão em laje e vigas de 0,153 m³/m², e aço A400 NR na zona de reforço de momentos negativos e conectores de vigotas e vigas de bordadura e vigas, com uma quantidade total de 11 kg/m², composta dos seguintes elementos: LAJE ALIGEIRADA: horizontal, de altura 29 = 24+5 cm; montagem e desmontagem de sistema de cofragem continuo, com acabamento para revestir, formado por: superfície cofrante de painéis de madeira tratada, reforçados com varões e perfis, amortizáveis em 25 utilizações, estrutura suporte horizontal de travessas metálicas e acessórios de montagem, amortizáveis em 150 utilizações e estrutura suporte vertical de escoras metálicas, amortizáveis em 150 utilizações; vigota pré-esforçada "IMPÉRIO"; abobadilha cerâmica "IMPÉRIO", C40x24x25 cm, com documento de homologação; camada de compressão de 5 cm de espessura, com armadura de distribuição formada por malha electrossoldada AR42 100x300 mm de aço A500 EL; vigas rasas; altura livre de piso de até 3 m. Inclusive agente filmógeno para a cura de betões e argamassas.
Inclui: Implantação do sistema de cofragem. Montagem do sistema de cofragem. Marcação da geometria da planta sobre a cofragem. Colocação de vigotas e abobadilhas. Colocação das armaduras com separadores homologados. Betonagem e compactação do betão. Nivelamento da camada de compressão. Cura do betão. Desmontagem do sistema de cofragem.
Critério de medição de projecto: Superfície medida em verdadeira magnitude desde as faces exteriores das vigas de bordadura do perímetro, segundo documentação gráfica de Projecto, descontando as aberturas de superfície maior de 6 m².
Critério de medição de obra: Medir-se-á, em verdadeira magnitude, desde as faces exteriores das vigas perimetrais, a superfície realmente executada segundo especificações de Projecto, descontando as aberturas de superfície maior de 6 m². Consideram-se incluídos todos os elementos integrantes da estrutura assinalados nos desenhos e pormenores do Projecto.
Critérios considerados na determinação do preço da unidade de obra: O preço inclui a elaboração da armadura (corte, dobragem e moldagem de elementos) em fábrica e a montagem no lugar definitivo da sua colocação em obra, mas não inclui os pilares.

| Código | Un | Descrição | Rendimento | Preço | Importância |
|---|---|---|---|---|---|
| mt08eft030a | m² | Painel de madeira tratada, de 22 mm de espessura, reforçado com varões e perfis. (material) | 0.044 | 37.50 | 1.65 |
| mt08eva030 | m² | Estrutura suporte para cofragem recuperável, composta de: travessas metálicas e acessórios de montagem. (material) | 0.007 | 85.00 | 0.60 |
| mt50spa081a | Ud | Escora metálica telescópica, até 3 m de altura. (material) | 0.027 | 13.37 | 0.36 |
| mt08cim030b | m³ | Madeira de pinho. (material) | 0.003 | 166.71 | 0.50 |
| mt08var060 | kg | Pregos de aço de 20x100 mm. (material) | 0.040 | 7.00 | 0.28 |
| mt08dba010b | l | Agente desmoldante, à base de óleos especiais, emulsionante em água para cofragens metálicas, fenólicas ou de madeira. (material) | 0.030 | 1.98 | 0.06 |
| mt07ppe030h | Ud | Abobadilha cerâmica "IMPÉRIO", C40x24x25 cm. Inclusive peças especiais. (material) | 7.840 | 0.84 | 6.59 |
| mt07ppe021a | m | Vigota pré-esforçada P1 "IMPÉRIO", Lmédia = 0,50 a 3,40 m, segundo NP EN 15037-1. (material) | 0.294 | 1.70 | 0.50 |
| mt07ppe021b | m | Vigota pré-esforçada P2 "IMPÉRIO", Lmédia = 3,50 a 4,30 m, segundo NP EN 15037-1. (material) | 0.294 | 1.88 | 0.55 |
| mt07ppe021c | m | Vigota pré-esforçada P3 "IMPÉRIO", Lmédia = 4,40 a 5,60 m, segundo NP EN 15037-1. (material) | 1.078 | 2.06 | 2.22 |
| mt07ppe021d | m | Vigota pré-esforçada P4 "IMPÉRIO", Lmédia = 5,70 a 6,00 m, segundo NP EN 15037-1. (material) | 0.196 | 2.25 | 0.44 |
| mt07ppe021e | m | Vigota pré-esforçada P5 "IMPÉRIO", Lmédia = 6,10 a 7,50 m, segundo NP EN 15037-1. (material) | 0.098 | 2.46 | 0.24 |
| mt07aco020c | Ud | Separador homologado para vigas. (material) | 0.800 | 0.08 | 0.06 |
| mt07aco040b | kg | Armadura elaborada em fábrica com aço em varões nervurados, A400 NR, de vários diâmetros. (material) | 11.000 | 0.78 | 8.58 |
| mt08var050 | kg | Arame galvanizado para atar, de 1,30 mm de diâmetro. (material) | 0.110 | 1.10 | 0.12 |
| mt07ame020ddc | m² | Malha electrossoldada AR42 100x300 mm, com arames longitudinais de 4,2 mm de diâmetro e arames transversais de 4,2 mm de diâmetro, aço A500 EL. (material) | 1.100 | 1.64 | 1.80 |
| mt10haf020bgngc | m³ | Betão C25/30 (XC1(P) D12; S3; Cl 0,4), fabricado em central, segundo NP EN 206-1. (material) | 0.161 | 83.08 | 13.38 |
| mt08cur020a | l | Agente filmógeno para a cura de betões e argamassas. (material) | 0.150 | 1.94 | 0.29 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 0.625 | 19.31 | 12.07 |
| mo091 | h | Ajudante de cofrador. (mão de obra) | 0.625 | 18.78 | 11.74 |
| mo043 | h | Oficial de 1ª armador de ferro. (mão de obra) | 0.136 | 19.31 | 2.63 |
| mo090 | h | Ajudante de armador de ferro. (mão de obra) | 0.136 | 18.78 | 2.55 |
| mo045 | h | Oficial de 1ª estruturista, em trabalhos de betonagem. (mão de obra) | 0.061 | 19.31 | 1.18 |
| mo092 | h | Ajudante de estruturista, em trabalhos de betonagem. (mão de obra) | 0.237 | 18.78 | 4.45 |
| % | % | Custos directos complementares | 2 % | 72.84 | 1.46 |
|  |  | Custos directos |  |  | 74.30 |
