# Laje térrea ventilada de betão armado de 5+4 cm de altura total

- Propriedade do ficheiro: CYPE INGENIEROS, S.A.
- Formato: FIEBDC-3/2002
- Moeda: EUR
- Custos indirectos: 3.00 %
- IVA: 23.00 %

## E Estruturas

### EH Betão armado

#### EHI Lajes térreas ventiladas

**EHI012** m² Laje térrea ventilada de betão armado de 5+4 cm de altura total, sobre sistema MODÌ de cofragem perdida com módulos de polipropileno reciclado, modelo MS 50 "EDING APS", realizada com betão C25/30 (XC1(P); D25; S3; Cl 0,4) fabricado em central, e betonagem com grua, aço A400 NR, quantidade 3 kg/m² e malha electrossoldada AR50 de aço A500 EL sobre separadores homologados, em camada de compressão de 4 cm de espessura.
Formação de laje térrea ventilada de betão armado de 5+4 cm de altura total, sobre sistema MODÌ de cofragem perdida com módulos de polipropileno reciclado, modelo MS 50 "EDING APS", realizada com betão C25/30 (XC1(P); D25; S3; Cl 0,4) fabricado em central, e betonagem com grua, aço A400 NR na zona de vigas de bordadura e vigas de fundação, quantidade 3 kg/m², e malha electrossoldada AR50 100x300 mm de aço A500 EL como armadura de distribuição, colocada sobre separadores homologados, em camada de compressão de 4 cm de espessura; apoiada sobre base de betão de limpeza (não incluída neste preço). Incluindo p/p de vigas de bordadura conformadas com sistema de cofragem recuperável de tábuas de madeira e realização de orifícios para a passagem de tubos de ventilação, canalizações e tubagens das instalações.
Inclui: Implantação dos módulos. Montagem do sistema de cofragem auxiliar. Colocação e montagem dos módulos. Realização dos orifícios de passagem. Colocação da armadura. Colocação dos elementos para passagem de instalações. Betonagem e compactação do betão. Nivelamento da camada de compressão. Cura do betão. Desmontagem do sistema de cofragem auxiliar. Reparação de defeitos superficiais.
Critério de medição de projecto: Superfície medida desde as faces exteriores das vigas de bordadura do perímetro, segundo documentação gráfica de Projecto, descontando as aberturas de superfície maior de 6 m².
Critério de medição de obra: Medir-se-á, desde as faces exteriores das vigas perimetrais, a superfície realmente executada segundo especificações de Projecto, descontando as aberturas de superfície maior de 6 m². Consideram-se incluídos todos os elementos integrantes da estrutura assinalados nos desenhos e pormenores do Projecto.

| Código | Un | Descrição | Rendimento | Preço | Importância |
|---|---|---|---|---|---|
| mt07cie010aa | m² | Módulos de polipropileno reciclado, para massames e lajes térreas ventiladas, sistema MODÌ, modelo MS 50 "EDING APS", de 58x58x5 cm, para sistema de cofragem perdida. (material) | 1.050 | 6.81 | 7.15 |
| mt08efa010 | m² | Sistema de cofragem recuperável de painéis de madeira para vigas de bordadura. (material) | 0.100 | 1.24 | 0.12 |
| mt07aco040b | kg | Aço em varões nervurados, A400 NR, elaborado em oficina e colocado em obra, diâmetros vários. (material) | 3.000 | 0.82 | 2.46 |
| mt07ame020ffc | m² | Malha electrossoldada AR50 100x300 mm, com arames longitudinais de 5,0 mm de diâmetro e arames transversais de 4,2 mm de diâmetro, aço A500 EL. (material) | 1.100 | 2.35 | 2.59 |
| mt10haf020fAEi | m³ | Betão C25/30 (XC1(P) D25; S3; Cl 0,4), fabricado em central, segundo NP EN 206-1. (material) | 0.094 | 100.41 | 9.44 |
| mq06vib020 | h | Régua vibradora de 3 m. (equipamento) | 0.113 | 4.67 | 0.53 |
| op00ciz020 |  | Guilhotina para aço em varões nervurados. | 1.000 | 0.00 | 0.00 |
| op00ata010 |  | Máquina de amarrar ferro. | 1.000 | 0.00 | 0.00 |
| op00sie020 |  | Serra de disco fixo, para mesa de trabalho. | 1.000 | 0.00 | 0.00 |
| op00sie010 |  | Serra tico-tico. | 1.000 | 0.00 | 0.00 |
| op00amo010 |  | Rebarbadora. | 1.000 | 0.00 | 0.00 |
| au00auh010 |  | Balde. | 1.000 | 0.00 | 0.00 |
| au00auh040 |  | Vibrador de betão, eléctrico. | 1.000 | 0.00 | 0.00 |
| mo041 | h | Oficial de 1ª estruturista. (mão de obra) | 0.154 | 17.69 | 2.72 |
| mo087 | h | Ajudante de estruturista. (mão de obra) | 0.154 | 17.27 | 2.66 |
| % | % | Custos directos complementares | 2 % | 27.67 | 0.55 |
|  |  | Custos directos |  |  | 28.22 |
