# Primário para a protecção e passivação de armaduras de aço

- Propriedade do ficheiro: CYPE INGENIEROS, S.A.
- Formato: FIEBDC-3/2002
- Moeda: EUR
- Custos indirectos: 3.00 %
- IVA: 23.00 %

## E Estruturas

### EH Betão armado

#### EHO Protecções

**EHO030** m² Primário para a protecção e passivação de armaduras de aço.
Aplicação manual de duas demãos de primário, à base de resinas sintéticas, inibidores de corrosão e cargas e pigmentos minerais, (rendimento: 0,3 l/m² cada demão), para a protecção e passivação de armaduras de aço.
Inclui: Limpeza da superfície suporte. Preparação da mistura. Aplicação do produto.
Critério de medição de projecto: Superfície medida segundo documentação gráfica de Projecto.
Critério de medição de obra: Medir-se-á a superfície realmente executada segundo especificações de Projecto.
Critérios considerados na determinação do preço da unidade de obra: O preço não inclui a argamassa de reparação.

| Código | Un | Descrição | Rendimento | Preço | Importância |
|---|---|---|---|---|---|
| mt09rew070b | kg | Primário, à base de resinas sintéticas, inibidores de corrosão e cargas e pigmentos minerais, para a protecção e passivação de armaduras de aço (material) | 0.600 | 12.73 | 7.64 |
| mo112 | h | Operário especializado construção. (mão de obra) | 0.185 | 18.60 | 3.44 |
| % | % | Custos directos complementares | 2 % | 11.08 | 0.22 |
|  |  | Custos directos |  |  | 11.30 |
