# Ancoragem metálica de segurança por expansão

- Propriedade do ficheiro: CYPE INGENIEROS, S.A.
- Formato: FIEBDC-3/2002
- Moeda: EUR
- Custos indirectos: 3.00 %
- IVA: 23.00 %

## E Estruturas

### EH Betão armado

#### EHZ Reforços e ancoragens

**EHZ420** Ud Ancoragem metálica de segurança por expansão, realizado sobre betão de resistência característica mínima 20 N/mm², de aço galvanizado qualidade 8.8, segundo EN ISO 898-1, de 20 mm de diâmetro e 220 mm de comprimento, inserido em furo de 22 mm de diâmetro e 200 mm de profundidade.
Ancoragem metálica de segurança por expansão, realizado sobre betão de resistência característica mínima 20 N/mm², de aço galvanizado qualidade 8.8, segundo EN ISO 898-1, de 20 mm de diâmetro e 220 mm de comprimento, inserido em furo de 22 mm de diâmetro e 200 mm de profundidade. Incluindo p/p de implantação, realização do furo com martelo percutor e broca de tamanho adequado; limpeza do pó resultante da perfuração, com ar comprimido; inserção da ancoragem de aço no furo e colocação da peça a fixar; aplicação do par de aperto com chave dinamométrica para a expansão da ancoragem.
Inclui: Implantação da posição da ancoragem. Execução do furo. Limpeza do pó resultante. Introdução da ancoragem. Aplicação do par de aperto com chave dinamométrica. Limpeza dos restos sobrantes.
Critério de medição de projecto: Número de unidades previstas, segundo documentação gráfica de Projecto.
Critério de medição de obra: Medir-se-á o número de unidades realmente executadas segundo especificações de Projecto.

| Código | Un | Descrição | Rendimento | Preço | Importância |
|---|---|---|---|---|---|
| mt09reh310ek | Ud | Ancoragem expansiva mecânica composta por parafuso de cabeça hexagonal aço galvanizado qualidade 8.8, segundo EN ISO 898-1 de 20 mm de diâmetro e 220 mm de comprimento, anilha e secção de plástico colapsável, para fixações sobre estruturas de betão. (material) | 1.000 | 29.32 | 29.32 |
| op00tal010 |  | Berbequim. | 1.000 | 0.00 | 0.00 |
| mo019 | h | Oficial de 1ª construção. (mão de obra) | 0.114 | 16.85 | 1.92 |
| mo110 | h | Operário especializado construção. (mão de obra) | 0.114 | 16.32 | 1.86 |
| % | % | Custos directos complementares | 2 % | 33.10 | 0.66 |
|  |  | Custos directos |  |  | 33.76 |
