# Enchimento e nivelação da superfície de um elemento estrutural de betão endurecido, com 5 mm de espessura de argamassa fluida, para utilização geral

- Propriedade do ficheiro: CYPE INGENIEROS, S.A.
- Formato: FIEBDC-3/2002
- Moeda: EUR
- Custos indirectos: 3.00 %
- IVA: 23.00 %

## E Estruturas

### EH Betão armado

#### EHZ Reforços e ancoragens

**EHZ500** m² Enchimento e nivelação da superfície de um elemento estrutural de betão endurecido, com 5 mm de espessura de argamassa fluida, para utilização geral.
Formação de enchimento e nivelação de 5 mm de espessura com argamassa fluida, para utilização geral, sobre a superfície de um elemento estrutural de betão endurecido. Incluindo p/p de implantação, limpeza da superfície suporte, preparação da mistura, descarga e cura da argamassa.
Inclui: Marcação. Limpeza da superfície suporte. Preparação da mistura. Descarga da camada de argamassa. Cura da argamassa. Limpeza dos restos gerados.
Critério de medição de projecto: Superfície medida segundo documentação gráfica de Projecto.
Critério de medição de obra: Medir-se-á a superfície realmente executada segundo especificações de Projecto.

| Código | Un | Descrição | Rendimento | Preço | Importância |
|---|---|---|---|---|---|
| mt09reh360c | kg | Argamassa fluida, para utilização geral, para ancoragens e enchimentos de 5 a 50 mm de espessura. (material) | 11.000 | 0.47 | 5.17 |
| mt08aaa010a | m³ | Água. (material) | 0.010 | 1.15 | 0.01 |
| mo019 | h | Oficial de 1ª construção. (mão de obra) | 0.292 | 16.85 | 4.92 |
| mo111 | h | Operário não qualificado construção. (mão de obra) | 0.292 | 15.82 | 4.62 |
| % | % | Custos directos complementares | 2 % | 14.72 | 0.29 |
|  |  | Custos directos |  |  | 15.01 |
