# Soalho base de painel estrutural de madeira, de 38 mm de espessura, colocado com fixações mecânicas

- Propriedade do ficheiro: CYPE INGENIEROS, S.A.
- Formato: FIEBDC-3/2002
- Moeda: EUR
- Custos indirectos: 3.00 %
- IVA: 23.00 %

## E Estruturas

### EM Madeira

#### EMT Soalhos

**EMT010** m² Soalho base de painel estrutural de madeira, de 38 mm de espessura, colocado com fixações mecânicas.
Soalho base de painel estrutural de madeira para uso em ambiente seco, de 2400x600 mm e 38 mm de espessura, com ligação macho-fêmea em dois dos seus cantos, fixado com cravos de aço galvanizado. Inclusive cortes e reforço de cantos com parafusos.
Inclui: Marcação da disposição das peças. Cravagem das peças ao suporte base.
Critério de medição de projecto: Superfície medida segundo documentação gráfica de Projecto.
Critério de medição de obra: Medir-se-á a superfície realmente executada segundo especificações de Projecto.

| Código | Un | Descrição | Rendimento | Preço | Importância |
|---|---|---|---|---|---|
| mt08eff020f | m² | Painel estrutural de madeira para uso em ambiente seco, de 2400x600 mm e 38 mm de espessura, com ligação macho-fêmea em dois dos seus cantos, segundo NP EN 312. (material) | 1.050 | 14.91 | 15.66 |
| mt50spa101 | kg | Pregos de aço. (material) | 0.150 | 1.30 | 0.20 |
| op00cla010 |  | Pregadora pneumática. | 1.000 | 0.00 | 0.00 |
| op00cep010 |  | Plainas. | 1.000 | 0.00 | 0.00 |
| op00cor050 |  | Cortadora manual de madeira, de disco. | 1.000 | 0.00 | 0.00 |
| mo048 | h | Oficial de 1ª montador de estruturas de madeira. (mão de obra) | 0.197 | 19.31 | 3.80 |
| mo095 | h | Ajudante de montador de estruturas de madeira. (mão de obra) | 0.098 | 18.78 | 1.84 |
| % | % | Custos directos complementares | 2 % | 21.50 | 0.43 |
|  |  | Custos directos |  |  | 21.93 |
