# Lintel executado com vigota auto-resistente de betão pré-esforçado de secção em "I" de 1,2 m de comprimento

- Propriedade do ficheiro: CYPE INGENIEROS, S.A.
- Formato: FIEBDC-3/2002
- Moeda: EUR
- Custos indirectos: 3.00 %
- IVA: 23.00 %

## E Estruturas

### EP Pré-fabricadas de betão

#### EPC Lintéis

**EPC010** m Lintel executado com vigota auto-resistente de betão pré-esforçado de secção em "I" de 1,2 m de comprimento.
Fornecimento e colocação de lintel de vigota auto-resistente de betão pré-esforçado de secção em "I" de 1,2 m de comprimento, apoiada sobre camada de argamassa de cimento, confeccionada em obra, dosificação 1:5, de 2 cm de espessura, para a execução de padieira em vão de parede de alvenaria.
Inclui: Implantação do nível de apoio das vigotas. Limpeza e preparação do plano de apoio do sistema. Colocação, aprume, nivelação e alinhamento.
Critério de medição de projecto: Comprimento medido entre eixos, segundo documentação gráfica de Projecto.
Critério de medição de obra: Medir-se-á, a eixos, o comprimento realmente executado segundo especificações de Projecto.

| Código | Un | Descrição | Rendimento | Preço | Importância |
|---|---|---|---|---|---|
| mt07vau010a | m | Vigota pré-esforçada de secção em "I", Lmédia = <4 m, segundo NP EN 15037-1. (material) | 1.000 | 4.84 | 4.84 |
| mt08aaa010a | m³ | Água. (material) | 0.006 | 1.50 | 0.01 |
| mt01arg005a | t | Areia de pedreira, para argamassa preparada em obra. (material) | 0.013 | 18.00 | 0.23 |
| mt08cem011a | kg | Cimento Portland CEM II/B-L 32,5 R, cor cinzento, em sacos, segundo NP EN 197-1. (material) | 2.400 | 0.10 | 0.24 |
| mq06hor010 | h | Betoneira. (equipamento) | 0.006 | 1.68 | 0.01 |
| mo019 | h | Oficial de 1ª construção. (mão de obra) | 0.301 | 16.85 | 5.07 |
| mo111 | h | Operário não qualificado construção. (mão de obra) | 0.377 | 15.82 | 5.96 |
| % | % | Custos directos complementares | 2 % | 16.36 | 0.33 |
|  |  | Custos directos |  |  | 16.69 |
