# Grelha de impulsão com comporta motorizada para regulação de caudal

- Propriedade do ficheiro: CYPE INGENIEROS, S.A.
- Formato: FIEBDC-3/2002
- Moeda: EUR
- Custos indirectos: 3.00 %
- IVA: 23.00 %

## I Instalações

### IB Sistemas de climatização

#### IBZ Sistema Airzone

**IBZ016** Ud Grelha de impulsão com comporta motorizada para regulação de caudal.
Grelha inteligente de impulsão de alumínio extrudido, formada por uma primeira fila de lâminas verticais orientáveis manualmente, uma segunda fila de lâminas horizontais controladas automaticamente pelo conjunto biela-motor em função do ciclo verão/inverno seleccionado no termostato, e uma terceira fila de lâminas verticais orientáveis com parafuso, de 200x100 mm, anodizado cor prata, RINT020010AKMRE "AIRZONE", motorização com alimentação a 12 Vcc por cabo, com deflector de ar para igualar a velocidade de impulsão no plano da grelha DFRT de chapa de aço galvanizado, de 150x100 mm, montado na parede.
Inclui: Marcação. Colocação e fixação. Ligação.
Critério de medição de projecto: Número de unidades previstas, segundo documentação gráfica de Projecto.
Critério de medição de obra: Medir-se-á o número de unidades realmente executadas segundo especificações de Projecto.

| Código | Un | Descrição | Rendimento | Preço | Importância |
|---|---|---|---|---|---|
| mt42air023aab | Ud | Grelha inteligente de impulsão de alumínio extrudido, formada por uma primeira fila de lâminas verticais orientáveis manualmente, uma segunda fila de lâminas horizontais controladas automaticamente pelo conjunto biela-motor em função do ciclo verão/inverno seleccionado no termostato, e uma terceira fila de lâminas verticais orientáveis com parafuso, de 200x100 mm, anodizado cor prata, RINT020010AKMRE "AIRZONE", motorização com alimentação a 12 Vcc por cabo, com deflector de ar para igualar a velocidade de impulsão no plano da grelha DFRT de chapa de aço galvanizado, de 150x100 mm. (material) | 1.000 | 159.50 | 159.50 |
| mt42air500bd | Ud | Travessa de chapa galvanizada para formação de aro de montagem de grelhas, comprimento 200 mm, L200AG "AIRZONE". (material) | 2.000 | 0.70 | 1.40 |
| mt42air500bb | Ud | Travessa de chapa galvanizada para formação de aro de montagem de grelhas, comprimento 100 mm, L100AG "AIRZONE". (material) | 2.000 | 0.40 | 0.80 |
| mo005 | h | Oficial de 1ª instalador de ar condicionado. (mão de obra) | 0.303 | 20.72 | 6.28 |
| mo104 | h | Ajudante de instalador de ar condicionado. (mão de obra) | 0.242 | 19.64 | 4.75 |
| % | % | Custos directos complementares | 2 % | 172.73 | 3.45 |
|  |  | Custos directos |  |  | 176.18 |
