# Unidade interior de ar condicionado

- Propriedade do ficheiro: CYPE INGENIEROS, S.A.
- Formato: FIEBDC-3/2002
- Moeda: EUR
- Custos indirectos: 3.00 %
- IVA: 23.00 %

## I Instalações

### IC Aquecimento, climatização e A.Q.S.

#### ICP Sistema VRF (Toshiba)

**ICP140** Ud Unidade interior de ar condicionado, de parede, sistema VRF, para gás R-410A, alimentação monofásica (230V/50Hz), modelo MMK-AP0074MH-E "TOSHIBA", potência frigorífica nominal 2,2 kW, potência calorífica nominal 2,5 kW.
Fornecimento e instalação de unidade interior de ar condicionado, de parede, sistema VRF, para gás R-410A, alimentação monofásica (230V/50Hz), modelo MMK-AP0074MH-E "TOSHIBA", potência frigorífica nominal 2,2 kW (temperatura de bulbo húmido de ar interior 19°C, temperatura de bulbo seco do ar exterior 35°C), potência calorífica nominal 2,5 kW (temperatura de bulbo seco de ar interior 20°C, temperatura de bulbo húmido do ar exterior 6°C), pressão sonora 29 dBA, caudal de ar 480 m³/h, de 275x790x208 mm e 11 kg, com válvula de expansão electrónica, sensor de pressão, controlo individual de temperatura por microprocessador para regulação do fluxo de refrigerante, filtros de ar e comando à distância por infravermelhos. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42tsb180a | Ud | Unidade interior de ar condicionado, de parede, sistema VRF, para gás R-410A, alimentação monofásica (230V/50Hz), modelo MMK-AP0074MH-E "TOSHIBA", potência frigorífica nominal 2,2 kW (temperatura de bulbo húmido de ar interior 19°C, temperatura de bulbo seco do ar exterior 35°C), potência calorífica nominal 2,5 kW (temperatura de bulbo seco de ar interior 20°C, temperatura de bulbo húmido do ar exterior 6°C), pressão sonora 29 dBA, caudal de ar 480 m³/h, de 275x790x208 mm e 11 kg, com válvula de expansão electrónica, sensor de pressão, controlo individual de temperatura por microprocessador para regulação do fluxo de refrigerante, filtros de ar e comando à distância por infravermelhos. (material) | 1.000 | 887.00 | 887.00 |
| mo004 | h | Oficial de 1ª instalador de ar condicionado. (mão de obra) | 1.056 | 17.41 | 18.38 |
| mo102 | h | Ajudante de instalador de ar condicionado. (mão de obra) | 1.056 | 16.42 | 17.34 |
| % | % | Custos directos complementares | 2 % | 922.72 | 18.45 |
|  |  | Custos directos |  |  | 941.17 |
