# Unidade exterior de ar condicionado

- Propriedade do ficheiro: CYPE INGENIEROS, S.A.
- Formato: FIEBDC-3/2002
- Moeda: EUR
- Custos indirectos: 3.00 %
- IVA: 23.00 %

## I Instalações

### IC Aquecimento, climatização e A.Q.S.

#### ICW Sistema VRF (Mitsubishi Heavy Industries)

**ICW350** Ud Unidade exterior de ar condicionado, sistema ar-ar multi-split KXZX HIGH COP com caudal variável de refrigerante, controlo de temperatura variável de refrigerante VTCC, bomba de calor, para gás R-410A, alimentação trifásica (400V/50Hz), modelo FDC224KXZXE1 "MITSUBISHI HEAVY INDUSTRIES", potência frigorífica nominal 22,4 kW, potência calorífica nominal 25 kW.
Fornecimento e instalação de unidade exterior de ar condicionado, sistema ar-ar multi-split KXZX HIGH COP com caudal variável de refrigerante, controlo de temperatura variável de refrigerante VTCC, bomba de calor, para gás R-410A, alimentação trifásica (400V/50Hz), modelo FDC224KXZXE1 "MITSUBISHI HEAVY INDUSTRIES", potência frigorífica nominal 22,4 kW (temperatura de bulbo seco do ar exterior 35°C, temperatura de bulbo húmido de ar interior 19°C), EER = 4,5, potência calorífica nominal 25 kW (temperatura de bulbo húmido do ar exterior 6°C, temperatura de bulbo seco de ar interior 20°C), COP = 4,27, de 1690x1350x720 mm, 280 kg, nível sonoro 56 dBA, caudal de ar 13200 m³/h, intervalo de capacidade entre 80 e 200%, com um compressor de tipo scroll com porta de descarga múltipla, com tecnologia Inverter, válvula de expansão electrónica e dois ventiladores axiais. Incluindo elementos anti-vibratórios e suportes de apoio. Totalmente montado, ligado e colocado em funcionamento pela empresa instaladora para a verificação do seu correcto funcionamento.
Inclui: Implantação da unidade. Instalação da unidade. Ligação do equipamento às linhas frigoríficas. Ligação do equipamento à rede eléctrica. Ligação do equipamento à rede de drenagem. Colocação em funcionamento.
Critério de medição de projecto: Número de unidades previstas, segundo documentação gráfica de Projecto.
Critério de medição de obra: Medir-se-á o número de unidades realmente executadas segundo especificações de Projecto.

| Código | Un | Descrição | Rendimento | Preço | Importância |
|---|---|---|---|---|---|
| mt42mhi321a | Ud | Unidade exterior de ar condicionado, sistema ar-ar multi-split KXZX HIGH COP com caudal variável de refrigerante, controlo de temperatura variável de refrigerante VTCC, bomba de calor, para gás R-410A, alimentação trifásica (400V/50Hz), modelo FDC224KXZXE1 "MITSUBISHI HEAVY INDUSTRIES", potência frigorífica nominal 22,4 kW (temperatura de bulbo seco do ar exterior 35°C, temperatura de bulbo húmido de ar interior 19°C), EER = 4,5, potência calorífica nominal 25 kW (temperatura de bulbo húmido do ar exterior 6°C, temperatura de bulbo seco de ar interior 20°C), COP = 4,27, de 1690x1350x720 mm, 280 kg, nível sonoro 56 dBA, caudal de ar 13200 m³/h, intervalo de capacidade entre 80 e 200%, com um compressor de tipo scroll com porta de descarga múltipla, com tecnologia Inverter, válvula de expansão electrónica e dois ventiladores axiais. (material) | 1.000 | 12760.00 | 12760.00 |
| mo004 | h | Oficial de 1ª instalador de ar condicionado. (mão de obra) | 6.351 | 17.41 | 110.57 |
| mo102 | h | Ajudante de instalador de ar condicionado. (mão de obra) | 6.351 | 16.42 | 104.28 |
| % | % | Custos directos complementares | 2 % | 12974.85 | 259.50 |
|  |  | Custos directos |  |  | 13234.35 |
