# Cabo bus de comunicações, de manga sem blindar, de 2 fios, de 1 mm² de secção por fio

- Propriedade do ficheiro: CYPE INGENIEROS, S.A.
- Formato: FIEBDC-3/2002
- Moeda: EUR
- Custos indirectos: 3.00 %
- IVA: 23.00 %

## I Instalações

### IC Aquecimento, climatização e A.Q.S.

#### ICY Sistema VRV (Daikin)

**ICY505** m Cabo bus de comunicações, de manga sem blindar, de 2 fios, de 1 mm² de secção por fio.
Fornecimento e instalação de cabo bus de comunicações, de manga sem blindar, de 2 fios, de 1 mm² de secção por fio, sem polaridade. Totalmente montado, ligado e testado.
Inclui: Marcação. Ligações.
Critério de medição de projecto: Número de unidades previstas, segundo documentação gráfica de Projecto.
Critério de medição de obra: Medir-se-á o número de unidades realmente executadas segundo especificações de Projecto.

| Código | Un | Descrição | Rendimento | Preço | Importância |
|---|---|---|---|---|---|
| mt42dai750a | m | Cabo bus de comunicações, de manga sem blindar, de 2 fios, de 1 mm² de secção por fio, sem polaridade. (material) | 1.000 | 7.00 | 7.00 |
| mo004 | h | Oficial de 1ª instalador de ar condicionado. (mão de obra) | 0.053 | 17.41 | 0.92 |
| mo102 | h | Ajudante de instalador de ar condicionado. (mão de obra) | 0.053 | 16.42 | 0.87 |
| % | % | Custos directos complementares | 2 % | 8.79 | 0.18 |
|  |  | Custos directos |  |  | 8.97 |
