# Interruptor diferencial instantâneo super imunizado, 2P/ 63A/30mA

- Propriedade do ficheiro: CYPE INGENIEROS, S.A.
- Formato: FIEBDC-3/2002
- Moeda: EUR
- Custos indirectos: 3.00 %
- IVA: 23.00 %

## I Instalações

### IE Eléctricas

#### IEX Aparelhagem

**IEX060** Ud Interruptor diferencial instantâneo super imunizado, 2P/ 63A/30mA.
Fornecimento e instalação de interruptor diferencial instantâneo super imunizado, 2P/63A/30mA, de 2 módulos. Inclusive acessórios e fixações. Totalmente montado, ligado e testado.
Inclui: Montagem e ligação do elemento.
Critério de medição de projecto: Número de unidades previstas, segundo documentação gráfica de Projecto.
Critério de medição de obra: Medir-se-á o número de unidades realmente executadas segundo especificações de Projecto.

| Código | Un | Descrição | Rendimento | Preço | Importância |
|---|---|---|---|---|---|
| mt35cgm029bc | Ud | Interruptor diferencial instantâneo super imunizado, 2P/63A/30mA, de 2 módulos, inclusive p/p de acessórios de montagem. Segundo EN 61008-1. (material) | 1.000 | 285.79 | 285.79 |
| mo002 | h | Oficial de 1ª electricista. (mão de obra) | 0.373 | 17.41 | 6.49 |
| % | % | Custos directos complementares | 2 % | 292.28 | 5.85 |
|  |  | Custos directos |  |  | 298.13 |
