# Plafon

- Propriedade do ficheiro: CYPE INGENIEROS, S.A.
- Formato: FIEBDC-3/2002
- Moeda: EUR
- Custos indirectos: 3.00 %
- IVA: 23.00 %

## I Instalações

### II Iluminação

#### III Instalação interior

**III170** Ud Plafon.
Plafon de 350 mm de diâmetro e 70 mm de altura, com lâmpada LED não substituível de 12 W, temperatura de cor 3000 K, fluxo luminoso 1200 lúmens, grau de protecção IP65. Instalação em superfície. Inclusive lâmpadas.
Inclui: Marcação. Montagem, ligação e verificação do seu correcto funcionamento.
Critério de medição de projecto: Número de unidades previstas, segundo documentação gráfica de Projecto.
Critério de medição de obra: Medir-se-á o número de unidades realmente executadas segundo especificações de Projecto.

| Código | Un | Descrição | Rendimento | Preço | Importância |
|---|---|---|---|---|---|
| mt34est005a | Ud | Plafon de 350 mm de diâmetro e 70 mm de altura, com lâmpada LED não substituível de 12 W, temperatura de cor 3000 K, fluxo luminoso 1200 lúmens, grau de protecção IP65. (material) | 1.000 | 110.00 | 110.00 |
| mo003 | h | Oficial de 1ª electricista. (mão de obra) | 0.215 | 21.36 | 4.59 |
| mo102 | h | Ajudante de electricista. (mão de obra) | 0.215 | 20.25 | 4.35 |
| % | % | Custos directos complementares | 2 % | 118.94 | 2.38 |
|  |  | Custos directos |  |  | 121.32 |
